# Gabinete para extintor de polvo. Instalación en superficie

- Propiedad del archivo: CYPE INGENIEROS, S.A.
- Formato: FIEBDC-3/2002
- Ámbito geográfico: Argentina
- Divisa: ARS
- Costes indirectos: 3.00 %
- Gastos generales: 13.00 %
- Beneficio industrial: 6.00 %
- IVA: 21.00 %

## I Instalaciones

### IO Contra incendios

#### IOX Extintores

**IOX510** Ud Gabinete para extintor de polvo. Instalación en superficie.
Gabinete de chapa de acero acabado con pintura epoxi color rojo RAL 3000, con puerta para acristalar, de 270x640x220 mm, para extintor de polvo de 6 a 12 kg. Instalación en superficie. Incluso accesorios de montaje.
Incluye: Colocación y fijación del gabinete. Colocación, ajuste y fijación del vidrio.
Criterio de cómputo de proyecto: Número de unidades previstas, según documentación gráfica de Proyecto.
Criterio de cómputo de obra: Se medirá el número de unidades realmente colocadas según especificaciones de Proyecto.

| Código | Ud | Descripción | Rendimiento | Precio | Importe |
|---|---|---|---|---|---|
| mt41ixw110b | Ud | Gabinete de chapa de acero acabado con pintura epoxi color rojo RAL 3000, con puerta para acristalar, de 270x640x220 mm, para extintor de polvo de 6 a 12 kg, con accesorios de montaje. (material) | 1.000 | 27717.71 | 27717.71 |
| mt41ixw020 | m² | Luna incolora de 4 mm de espesor. (material) | 0.173 | 6389.08 | 1105.31 |
| mo113 | h | Ayudante de albañil especializado en trabajos de mampostería. (mano de obra) | 0.348 | 8579.62 | 2985.71 |
| % | % | Herramientas | 2 % | 31808.73 | 636.17 |
|  |  | Costes directos |  |  | 32444.90 |
