# Montacargas

- Propiedad del archivo: CYPE INGENIEROS, S.A.
- Formato: FIEBDC-3/2002
- Ámbito geográfico: Argentina
- Divisa: ARS
- Costes indirectos: 3.00 %
- Gastos generales: 13.00 %
- Beneficio industrial: 6.00 %
- IVA: 21.00 %

## I Instalaciones

### IT Transporte

#### ITC Montacargas

**ITC010** Ud Montacargas.
Montacargas hidráulico para 2000 kg, de 2 detenidas (6 m), de 2,85x5,1 m de plataforma, con guías y dos pistones. Totalmente montado, conexionado y probado.
Incluye: Replanteo. Instalación del montacargas. Conexionado con la red eléctrica.
Criterio de cómputo de proyecto: Número de unidades previstas, según documentación gráfica de Proyecto.
Criterio de cómputo de obra: Se medirá el número de unidades realmente ejecutadas según especificaciones de Proyecto.

| Código | Ud | Descripción | Rendimiento | Precio | Importe |
|---|---|---|---|---|---|
| mt39mch010ga | Ud | Montacargas hidráulico para 2000 kg, de 2 detenidas (6 m), de 2,85x5,1 m de plataforma, con guías y dos pistones. (material) | 1.000 | 25951860.62 | 25951860.62 |
| mo016 | h | Oficial instalador de equipos de elevación. (mano de obra) | 78.151 | 33423.53 | 2612082.29 |
| mo085 | h | Medio oficial instalador de equipos de elevación. (mano de obra) | 78.151 | 24268.44 | 1896602.85 |
| % | % | Herramientas | 2 % | 30460545.76 | 609210.92 |
|  |  | Costes directos |  |  | 31069756.68 |
