# Pieza especial para conducto de ventilación de sección oblonga

- Propiedad del archivo: CYPE INGENIEROS, S.A.
- Formato: FIEBDC-3/2002
- Ámbito geográfico: Argentina
- Divisa: ARS
- Costes indirectos: 3.00 %
- Gastos generales: 13.00 %
- Beneficio industrial: 6.00 %
- IVA: 21.00 %

## I Instalaciones

### IV Ventilación

#### IVG Ventilación mecánica para garajes

**IVG029** Ud Pieza especial para conducto de ventilación de sección oblonga.
Codo horizontal 30°, para conducto oblongo de acero galvanizado, de 360x80 mm, en la red de conductos de ventilación.
Incluye: Colocación y fijación de las piezas especiales prefabricadas a la red de conductos.
Criterio de cómputo de proyecto: Número de unidades previstas, según documentación gráfica de Proyecto.
Criterio de cómputo de obra: Se medirá el número de unidades realmente ejecutadas según especificaciones de Proyecto.

| Código | Ud | Descripción | Rendimiento | Precio | Importe |
|---|---|---|---|---|---|
| mt42coa118aaa | Ud | Codo horizontal 30°, para conducto oblongo de acero galvanizado, de 360x80 mm. (material) | 1.000 | 194227.71 | 194227.71 |
| mo013 | h | Oficial colocador de conductos de chapa metálica. (mano de obra) | 0.117 | 33423.53 | 3910.55 |
| mo084 | h | Medio oficial colocador de conductos de chapa metálica. (mano de obra) | 0.117 | 24314.72 | 2844.82 |
| % | % | Herramientas | 2 % | 200983.08 | 4019.66 |
|  |  | Costes directos |  |  | 205002.74 |
