# Toma de aire exterior

- Propiedad del archivo: CYPE INGENIEROS, S.A.
- Formato: FIEBDC-3/2002
- Ámbito geográfico: Argentina
- Divisa: ARS
- Costes indirectos: 3.00 %
- Gastos generales: 13.00 %
- Beneficio industrial: 6.00 %
- IVA: 21.00 %

## I Instalaciones

### IV Ventilación

#### IVU Ventilación geotérmica: pozos canadienses

**IVU010** Ud Toma de aire exterior.
Toma de aire exterior, de acero galvanizado, de 300x300x800 mm, con conexión para conducto de 200 mm de diámetro, filtro ISO Coarse 65% (G4), rejilla y sombrero con bisagras para acceder al filtro.
Incluye: Colocación y fijación. Conexionado.
Criterio de cómputo de proyecto: Número de unidades previstas, según documentación gráfica de Proyecto.
Criterio de cómputo de obra: Se medirá el número de unidades realmente ejecutadas según especificaciones de Proyecto.

| Código | Ud | Descripción | Rendimiento | Precio | Importe |
|---|---|---|---|---|---|
| mt42vgg010a | Ud | Toma de aire exterior, de acero galvanizado, de 300x300x800 mm, con conexión para conducto de 200 mm de diámetro, filtro ISO Coarse 65% (G4), rejilla y sombrero con bisagras para acceder al filtro. (material) | 1.000 | 320976.55 | 320976.55 |
| mo011 | h | Oficial montador. (mano de obra) | 0.350 | 12241.03 | 4284.36 |
| mo080 | h | Medio oficial montador. (mano de obra) | 0.350 | 8905.02 | 3116.76 |
| % | % | Herramientas | 2 % | 328377.67 | 6567.55 |
|  |  | Costes directos |  |  | 334945.22 |
