# Puerta de placard, de madera

- Propiedad del archivo: CYPE INGENIEROS, S.A.
- Formato: FIEBDC-3/2002
- Ámbito geográfico: Argentina
- Divisa: ARS
- Costes indirectos: 3.00 %
- Gastos generales: 13.00 %
- Beneficio industrial: 6.00 %
- IVA: 21.00 %

## L Carpintería, placares, herrería, vidrios y protecciones solares

### LA Placares

#### LAH Frentes de placard, de madera

**LAH010** Ud Puerta de placard, de madera.
Puerta de placard de dos hojas de 215 cm de altura de 50x1,9 cm, de tablero aglomerado, acabado en melamina, color blanco; marco de madera maciza; tapajuntas de MDF, con acabado en melamina color blanco en la cara exterior. Incluso herrajes de colgar, cierre y tirador sobre escudo largo de latón, color negro, acabado brillante, serie básica.
Incluye: Presentación de la puerta. Colocación, aplomado y nivelación de marcos. Recibido a la obra de los elementos de fijación de marcos. Colocación de los herrajes de colgar. Colocación de la hoja. Colocación de los herrajes de cierre. Ajuste final.
Criterio de cómputo de proyecto: Número de unidades previstas, según documentación gráfica de Proyecto.
Criterio de cómputo de obra: Se medirá el número de unidades realmente ejecutadas según especificaciones de Proyecto.

| Código | Ud | Descripción | Rendimiento | Precio | Importe |
|---|---|---|---|---|---|
| mt22aap022d | Ud | Marco de madera maciza, para puerta de placard de dos hojas de 215 cm de altura, con elementos de fijación. (material) | 1.000 | 311.06 | 311.06 |
| mt22ata015pb | m | Tapajuntas de MDF, con acabado en melamina, de color blanco, 70x10 mm. (material) | 7.000 | 16.67 | 116.69 |
| mt22pxh040caa | Ud | Puerta de placard de tablero aglomerado, acabado en melamina, color blanco, 215x50x1,9 cm. (material) | 2.000 | 760.83 | 1521.66 |
| mt23icx020 | Ud | Bisagra oculta de cazoleta, de acero inoxidable, para puerta de placard o baulera de espesor mayor de 15 mm. (material) | 6.000 | 15.73 | 94.38 |
| mt23hcl010aa | Ud | Juego de tirador y escudo largo de latón, color negro, acabado brillante, serie básica, para puerta de placard. (material) | 2.000 | 97.98 | 195.96 |
| mt23ppb050 | Ud | Imán de cierre para puerta de placard o baulera. (material) | 4.000 | 3.93 | 15.72 |
| mt23ppb031 | Ud | Tornillo de latón 21/35 mm. (material) | 36.000 | 0.79 | 28.44 |
| op00cla010 |  | Clavadora neumática. | 1.000 | 0.00 | 0.00 |
| op00gra010 |  | Grapadora. | 1.000 | 0.00 | 0.00 |
| op00sie010 |  | Sierra de calar. | 1.000 | 0.00 | 0.00 |
| op00cep010 |  | Garlopa. | 1.000 | 0.00 | 0.00 |
| op00ato010 |  | Atornillador. | 1.000 | 0.00 | 0.00 |
| op00tro010 |  | Tronzador. | 1.000 | 0.00 | 0.00 |
| mo017 | h | Oficial carpintero. (mano de obra) | 1.445 | 12084.91 | 17462.69 |
| mo058 | h | Medio oficial carpintero. (mano de obra) | 1.445 | 8960.09 | 12947.33 |
| % | % | Herramientas | 2 % | 32693.93 | 653.88 |
|  |  | Costes directos |  |  | 33347.81 |
