# Guía para estacionamiento de camión, de caño de acero galvanizado

- Propiedad del archivo: CYPE INGENIEROS, S.A.
- Formato: FIEBDC-3/2002
- Ámbito geográfico: Argentina
- Divisa: ARS
- Costes indirectos: 3.00 %
- Gastos generales: 13.00 %
- Beneficio industrial: 6.00 %
- IVA: 21.00 %

## L Carpintería, placares, herrería, vidrios y protecciones solares

### LM Equipamiento para muelles de carga y descarga

#### LMC Complementos de acoplamiento y seguridad

**LMC010** Ud Guía para estacionamiento de camión, de caño de acero galvanizado.
Guía recta para estacionamiento de camión, de caño de acero galvanizado, de 1500 mm de longitud, fijada mediante anclaje mecánico de expansión. Incluso placas de anclaje para fijación mediante atornillado al soporte con tarugos de expansión y tornillos de acero.
Incluye: Replanteo. Colocación y fijación de la guía para estacionamiento de camión.
Criterio de cómputo de proyecto: Número de unidades previstas, según documentación gráfica de Proyecto.
Criterio de cómputo de obra: Se medirá el número de unidades realmente ejecutadas según especificaciones de Proyecto.

| Código | Ud | Descripción | Rendimiento | Precio | Importe |
|---|---|---|---|---|---|
| mt26amc030a | Ud | Guía recta para estacionamiento de camión, de caño de acero galvanizado, de 1500 mm de longitud, para facilitar el posicionamiento de los vehículos durante las maniobras de acoplamiento al abrigo. Incluso placas de anclaje. (material) | 1.000 | 4797.78 | 4797.78 |
| mt26aaa023b | Ud | Anclaje mecánico con tarugo de expansión de acero inoxidable AISI 316, tuerca y arandela. (material) | 8.000 | 60.38 | 483.04 |
| op00ato010 |  | Atornillador. | 1.000 | 0.00 | 0.00 |
| op00tal010 |  | Taladro. | 1.000 | 0.00 | 0.00 |
| mo011 | h | Oficial montador. (mano de obra) | 7.442 | 12241.03 | 91097.75 |
| mo080 | h | Medio oficial montador. (mano de obra) | 7.442 | 8905.02 | 66271.16 |
| % | % | Herramientas | 2 % | 162649.73 | 3252.99 |
|  |  | Costes directos |  |  | 165902.72 |
