# Armazón metálico para puerta corrediza de madera

- Propiedad del archivo: CYPE INGENIEROS, S.A.
- Formato: FIEBDC-3/2002
- Ámbito geográfico: Argentina
- Divisa: ARS
- Costes indirectos: 3.00 %
- Gastos generales: 13.00 %
- Beneficio industrial: 6.00 %
- IVA: 21.00 %

## L Carpintería, placares, herrería, vidrios y protecciones solares

### LP Puertas interiores

#### LPM De madera

**LPM020** Ud Armazón metálico para puerta corrediza de madera.
Armazón metálico de chapa acanalada, preparado para alojar la hoja de una puerta corrediza simple, de madera, de 60x200 cm y 4 cm de espesor máximo de hoja, con malla metálica, de mayor altura y ancho que el armazón, para el refuerzo del encuentro entre el armazón y la pared, fijada al armazón con clips; colocación en pared de mampostería para revestir con mortero o con yeso, de 9 cm de espesor total, incluyendo la mampostería y el revestimiento.
Incluye: Montaje y colocación del armazón con los distanciadores en sus alojamientos. Nivelación y fijación a la pared con pelladas de mortero o yeso. Fijación sobre el piso mediante atornillado. Rejuntado. Fijación de la malla al armazón mediante clips.
Criterio de cómputo de proyecto: Número de unidades previstas, según documentación gráfica de Proyecto.
Criterio de cómputo de obra: Se medirá el número de unidades realmente ejecutadas según especificaciones de Proyecto.

| Código | Ud | Descripción | Rendimiento | Precio | Importe |
|---|---|---|---|---|---|
| mt22amy010aaa | Ud | Armazón metálico de chapa acanalada, preparado para alojar la hoja de una puerta corrediza simple, de madera, de 60x200 cm y 4 cm de espesor máximo de hoja, con malla metálica, de mayor altura y ancho que el armazón, para el refuerzo del encuentro entre el armazón y la pared y clips para su fijación al armazón; para colocar en pared de mampostería para revestir con mortero o con yeso, de 9 cm de espesor total, incluyendo la mampostería y el revestimiento; con raíl superior, guía inferior y accesorios. (material) | 1.000 | 2361.79 | 2361.79 |
| mo020 | h | Oficial albañil especializado en trabajos de mampostería. (mano de obra) | 1.290 | 11912.66 | 15367.33 |
| mo077 | h | Medio oficial albañil especializado en trabajos de mampostería. (mano de obra) | 1.290 | 8905.02 | 11487.48 |
| % | % | Herramientas | 2 % | 29216.60 | 584.33 |
|  |  | Costes directos |  |  | 29800.93 |
