# Cerradura con llave para puerta de vidrio templado

- Propiedad del archivo: CYPE INGENIEROS, S.A.
- Formato: FIEBDC-3/2002
- Ámbito geográfico: Argentina
- Divisa: ARS
- Costes indirectos: 3.00 %
- Gastos generales: 13.00 %
- Beneficio industrial: 6.00 %
- IVA: 21.00 %

## L Carpintería, placares, herrería, vidrios y protecciones solares

### LV Vidrios

#### LVT Templados

**LVT021** Ud Cerradura con llave para puerta de vidrio templado.
Cerradura con llave para puerta de vidrio templado, de acero inoxidable AISI 304, fijada con tornillos.
Incluye: Replanteo. Colocación y fijación de la cerradura.
Criterio de cómputo de proyecto: Número de unidades previstas, según documentación gráfica de Proyecto.
Criterio de cómputo de obra: Se medirá el número de unidades realmente ejecutadas según especificaciones de Proyecto.

| Código | Ud | Descripción | Rendimiento | Precio | Importe |
|---|---|---|---|---|---|
| mt21vts020 | Ud | Cerradura con llave para puerta de vidrio, de acero inoxidable AISI 304, incluso tornillos. (material) | 1.000 | 1476.44 | 1476.44 |
| mo011 | h | Oficial montador. (mano de obra) | 0.366 | 12241.03 | 4480.22 |
| mo080 | h | Medio oficial montador. (mano de obra) | 0.085 | 8905.02 | 756.93 |
| % | % | Herramientas | 2 % | 6713.59 | 134.27 |
|  |  | Costes directos |  |  | 6847.86 |
