# Aislamiento térmico vertical de platea de fundación, con vidrio celular

- Propiedad del archivo: CYPE INGENIEROS, S.A.
- Formato: FIEBDC-3/2002
- Ámbito geográfico: Argentina
- Divisa: ARS
- Costes indirectos: 3.00 %
- Gastos generales: 13.00 %
- Beneficio industrial: 6.00 %
- IVA: 21.00 %

## N Aislamientos e impermeabilizaciones

### NA Aislamientos térmicos

#### NAI Fundaciones

**NAI020** m² Aislamiento térmico vertical de platea de fundación, con vidrio celular.
Aislamiento térmico vertical de platea de fundación, formado por panel de vidrio celular, de 600x450 mm y 70 mm de espesor, resistencia a compresión >= 1600 kPa, resistencia térmica 0,51 m²K/W, conductividad térmica 0,036 W/(mK) y Euroclase A1 de reacción al fuego; colocado a tope como encofrado perdido en el perímetro de la losa, sobre el terreno; preparado para la posterior impermeabilización de la losa de hormigón. Incluso adhesivo bituminoso para sellado de juntas.
Incluye: Limpieza y preparación de la superficie soporte. Replanteo y corte del aislamiento. Colocación del aislamiento sobre el terreno. Sellado de juntas.
Criterio de cómputo de proyecto: Superficie medida según documentación gráfica de Proyecto.
Criterio de cómputo de obra: Se medirá la superficie realmente ejecutada según especificaciones de Proyecto.

| Código | Ud | Descripción | Rendimiento | Precio | Importe |
|---|---|---|---|---|---|
| mt14adg010a | kg | Adhesivo bituminoso, formado por una disolución de betún asfáltico modificado y cargas minerales en base solvente, de aplicación en frío. (material) | 0.480 | 5273.66 | 2531.36 |
| mt16pvi030ga | m² | Panel de vidrio celular, de 600x450 mm y 70 mm de espesor, resistencia a compresión >= 1600 kPa, resistencia térmica 0,51 m²K/W, conductividad térmica 0,036 W/(mK) y Euroclase A1 de reacción al fuego; para colocar directamente sobre el terreno. (material) | 1.050 | 29197.04 | 30656.89 |
| mo054 | h | Oficial montador de aislantes. (mano de obra) | 0.189 | 12241.03 | 2313.55 |
| mo101 | h | Medio oficial montador de aislantes. (mano de obra) | 0.189 | 8905.02 | 1683.05 |
| % | % | Herramientas | 2 % | 37184.85 | 743.70 |
|  |  | Costes directos |  |  | 37928.55 |
