# Aislamiento termoacústico de suelos flotantes, con lanas minerales

- Propiedad del archivo: CYPE INGENIEROS, S.A.
- Formato: FIEBDC-3/2002
- Ámbito geográfico: Argentina
- Divisa: ARS
- Costes indirectos: 3.00 %
- Gastos generales: 13.00 %
- Beneficio industrial: 6.00 %
- IVA: 21.00 %

## N Aislamientos e impermeabilizaciones

### NA Aislamientos térmicos

#### NAL Suelos flotantes

**NAL010** m² Aislamiento termoacústico de suelos flotantes, con lanas minerales.
Aislamiento termoacústico de suelos flotantes, formado por panel rígido de lana mineral, no revestido, de 40 mm de espesor, resistencia térmica 1,1 m²K/W, conductividad térmica 0,035 W/(mK), cubierto con film de polietileno de 0,2 mm de espesor y desolidarización perimetral realizada con el mismo material aislante. Colocación en obra: a tope, simplemente apoyado, preparado para recibir un contrapiso de mortero u hormigón. Incluso cinta autoadhesiva para sellado de juntas.
Incluye: Limpieza y preparación de la superficie soporte. Replanteo y corte del aislamiento. Colocación del aislamiento. Colocación del film de polietileno. Sellado de juntas del film de polietileno.
Criterio de cómputo de proyecto: Superficie medida según documentación gráfica de Proyecto.
Criterio de cómputo de obra: Se medirá la superficie realmente ejecutada según especificaciones de Proyecto.

| Código | Ud | Descripción | Rendimiento | Precio | Importe |
|---|---|---|---|---|---|
| mt16lra010b | m² | Panel rígido de lana mineral, no revestido, de 40 mm de espesor, resistencia térmica 1,1 m²K/W, conductividad térmica 0,035 W/(mK), Euroclase A1 de reacción al fuego, capacidad de absorción de agua a corto plazo <=1 kg/m² y factor de resistencia a la difusión del vapor de agua 1. (material) | 1.100 | 16226.18 | 17848.80 |
| mt16png010d | m² | Film de polietileno de 0,2 mm de espesor y 184 g/m² de masa superficial. (material) | 1.100 | 489.54 | 538.49 |
| mt16aaa030 | m | Cinta autoadhesiva para sellado de juntas. (material) | 0.250 | 358.20 | 89.55 |
| mo054 | h | Oficial montador de aislantes. (mano de obra) | 0.094 | 33423.53 | 3141.81 |
| mo101 | h | Medio oficial montador de aislantes. (mano de obra) | 0.094 | 24314.72 | 2285.58 |
| % | % | Herramientas | 2 % | 23904.23 | 478.08 |
|  |  | Costes directos |  |  | 24382.31 |
