# Drenaje de suelos flotantes con placas de nódulos de polietileno

- Propiedad del archivo: CYPE INGENIEROS, S.A.
- Formato: FIEBDC-3/2002
- Ámbito geográfico: Argentina
- Divisa: ARS
- Costes indirectos: 3.00 %
- Gastos generales: 13.00 %
- Beneficio industrial: 6.00 %
- IVA: 21.00 %

## N Aislamientos e impermeabilizaciones

### ND Drenajes

#### NDL Suelos flotantes

**NDL010** m² Drenaje de suelos flotantes con placas de nódulos de polietileno.
Drenaje de suelos flotantes con placa de nódulos, de polietileno de alta resistencia a la compresión con aberturas y canales de drenaje, 120x90 cm, colocada directamente sobre la impermeabilización.
Incluye: Limpieza y preparación de la superficie soporte. Corte y preparación de la placa drenante. Colocación de la placa drenante.
Criterio de cómputo de proyecto: Superficie medida según documentación gráfica de Proyecto.
Criterio de cómputo de obra: Se medirá la superficie realmente ejecutada según especificaciones de Proyecto.

| Código | Ud | Descripción | Rendimiento | Precio | Importe |
|---|---|---|---|---|---|
| mt17sch060a | m² | Placa de nódulos, de polietileno de alta resistencia a la compresión con aberturas y canales de drenaje, 120x90 cm, para caños de 14 mm de diámetro, paso del caño múltiplo de 7,5 cm, unión entre placas mediante superposición de una fila de nódulos. (material) | 1.000 | 7911.85 | 7911.85 |
| mo029 | h | Oficial aplicador de membranas impermeabilizantes preelaboradas. (mano de obra) | 0.047 | 11912.66 | 559.90 |
| mo067 | h | Medio oficial aplicador de membranas impermeabilizantes preelaboradas. (mano de obra) | 0.047 | 8905.02 | 418.54 |
| % | % | Herramientas | 2 % | 8890.29 | 177.81 |
|  |  | Costes directos |  |  | 9068.10 |
