# Impermeabilización de muro de mampostería en contacto con el terreno, por su cara interior, con mortero hidrófugo

- Propiedad del archivo: CYPE INGENIEROS, S.A.
- Formato: FIEBDC-3/2002
- Ámbito geográfico: Argentina
- Divisa: ARS
- Costes indirectos: 3.00 %
- Gastos generales: 13.00 %
- Beneficio industrial: 6.00 %
- IVA: 21.00 %

## N Aislamientos e impermeabilizaciones

### NI Impermeabilizaciones

#### NIM Muros en contacto con el terreno

**NIM021** m² Impermeabilización de muro de mampostería en contacto con el terreno, por su cara interior, con mortero hidrófugo.
Impermeabilización de muro de mampostería de bloques cerámicos en contacto con el terreno, por su cara interior, con mortero monocomponente, color gris, compuesto por cemento de alta resistencia, agregados seleccionados, aditivos especiales y resinas, aplicado en capas sucesivas, de 5 mm de espesor total.
Incluye: Amasado con batidor eléctrico. Extendido de una primera capa sobre el soporte humedecido. Secado. Humectación de la primera capa y extendido de una segunda capa con la misma consistencia que la primera. Curado del mortero. Repasos y limpieza final.
Criterio de cómputo de proyecto: Superficie medida según documentación gráfica de Proyecto.
Criterio de cómputo de obra: Se medirá la superficie realmente ejecutada según especificaciones de Proyecto.

| Código | Ud | Descripción | Rendimiento | Precio | Importe |
|---|---|---|---|---|---|
| mt15igp010f | kg | Mortero monocomponente, color gris, compuesto por cemento de alta resistencia, agregados seleccionados, aditivos especiales y resinas, resistencia a compresión mayor o igual a 6 N/mm², absorción de agua por capilaridad menor de 0,2 kg/m² min½. (material) | 8.000 | 358.01 | 2864.08 |
| op00tal020 |  | Taladro con batidora. | 1.000 | 0.00 | 0.00 |
| mo032 | h | Oficial aplicador de productos impermeabilizantes. (mano de obra) | 0.119 | 11912.66 | 1417.61 |
| mo070 | h | Medio oficial aplicador de productos impermeabilizantes. (mano de obra) | 0.060 | 8905.02 | 534.30 |
| % | % | Herramientas | 2 % | 4815.99 | 96.32 |
|  |  | Costes directos |  |  | 4912.31 |
