# Aislamiento térmico reflexivo entre los montantes del muro estructural exterior de entramado ligero

- Propiedad del archivo: CYPE INGENIEROS, S.A.
- Formato: FIEBDC-3/2002
- Ámbito geográfico: Argentina
- Divisa: ARS
- Costes indirectos: 3.00 %
- Gastos generales: 13.00 %
- Beneficio industrial: 6.00 %
- IVA: 21.00 %

## N Aislamientos e impermeabilizaciones

### NR Aislamientos térmicos reflexivos

#### NRF Fachadas y medianerías

**NRF020** m² Aislamiento térmico reflexivo entre los montantes del muro estructural exterior de entramado ligero.
Aislamiento térmico reflexivo entre los montantes del muro estructural exterior de entramado ligero de madera, formado por placa hueca, con solapes autoadhesivos, con barrera de vapor, factor de resistencia a la difusión del vapor de agua 1000, de 90 mm de espesor, con una emisividad de 0,06 en una cara y 0,10 en la otra cara, una resistencia térmica intrínseca (sin cámara de aire) de 2,7 m²K/W y una conductividad térmica de 0,033 W/(mK), fijado con grapas, de acero galvanizado, de 14 mm de altura a los montantes del entramado ligero de madera. Incluso cinta autoadhesiva para sellado de juntas.
Incluye: Corte y preparación del aislamiento. Colocación del aislamiento. Fijación del aislamiento. Sellado de juntas.
Criterio de cómputo de proyecto: Superficie medida según documentación gráfica de Proyecto.
Criterio de cómputo de obra: Se medirá la superficie realmente ejecutada según especificaciones de Proyecto.

| Código | Ud | Descripción | Rendimiento | Precio | Importe |
|---|---|---|---|---|---|
| mt16ara010agah | m² | Placa hueca, con barrera de vapor, factor de resistencia a la difusión del vapor de agua 1000, compuesto de una lámina de polietileno aluminizado calandrado con tratamiento anticorrosión y una lámina de polietileno aluminizado, unidas mediante una estructura formada por varias capas de espuma de polietileno y láminas de polietileno metalizado en forma de panal de abeja, de 90 mm de espesor, con una emisividad de 0,06 en una cara y 0,10 en la otra cara, una resistencia térmica intrínseca (sin cámara de aire) de 2,7 m²K/W y una conductividad térmica de 0,033 W/(mK), suministrado en paneles de 1,20x2,65 m. (material) | 1.000 | 5739.97 | 5739.97 |
| mt15pdr300j | Ud | Grapa, de acero galvanizado, de 14 mm de altura; para la fijación de productos aislantes. (material) | 2.000 | 13.70 | 27.40 |
| mt16ara100a | m | Cinta autoadhesiva, de aluminio, con adhesivo acrílico, de 100 mm de ancho, para la estanqueidad al aire y al vapor de agua de las juntas en aislamientos reflexivos. (material) | 0.100 | 187.59 | 18.76 |
| op00gra010 |  | Grapadora. | 1.000 | 0.00 | 0.00 |
| mo054 | h | Oficial montador de aislantes. (mano de obra) | 0.059 | 12241.03 | 722.22 |
| mo101 | h | Medio oficial montador de aislantes. (mano de obra) | 0.029 | 8905.02 | 258.25 |
| % | % | Herramientas | 2 % | 6766.60 | 135.33 |
|  |  | Costes directos |  |  | 6901.93 |
