# Aislamiento térmico de suelos radiantes, con paneles de fibras de madera

- Propiedad del archivo: CYPE INGENIEROS, S.A.
- Formato: FIEBDC-3/2002
- Ámbito geográfico: Argentina
- Divisa: ARS
- Costes indirectos: 3.00 %
- Gastos generales: 13.00 %
- Beneficio industrial: 6.00 %
- IVA: 21.00 %

## N Aislamientos e impermeabilizaciones

### NV Aislamientos térmicos de origen vegetal

#### NVL Suelos flotantes

**NVL010** m² Aislamiento térmico de suelos radiantes, con paneles de fibras de madera.
Aislamiento térmico de suelos radiantes, sobre losa de panel contralaminado de madera (CLT), formado por panel aislante de capa única, de fibras de madera, de 30 mm de espesor y 1250x600 mm, de superficie lisa y mecanizado lateral recto, resistencia térmica 0,8 m²K/W, conductividad térmica 0,039 W/(mK), densidad 140 kg/m³, colocado a tope, simplemente apoyado, previa colocación de barrera de vapor con estanqueidad al aire, de polietileno, de 0,20 mm de espesor y 188 g/m², de 145 m de espesor de aire equivalente frente a la difusión de vapor de agua, permeabilidad al aire 0,03 m³/h·m² a 50 Pa, Euroclase E de reacción al fuego; preparado para recibir un sistema de piso radiante, con capa de mortero. Incluso grapas, cola para el sellado de encuentros y cinta autoadhesiva para sellado de juntas.
Incluye: Limpieza y preparación de la superficie soporte. Sellado de encuentros. Colocación de la barrera de vapor. Corte de la cinta de sellado. Colocación de la cinta de sellado. Corte y preparación del aislamiento. Colocación del aislamiento.
Criterio de cómputo de proyecto: Superficie medida según documentación gráfica de Proyecto.
Criterio de cómputo de obra: Se medirá la superficie realmente ejecutada según especificaciones de Proyecto.

| Código | Ud | Descripción | Rendimiento | Precio | Importe |
|---|---|---|---|---|---|
| mt15pdr200b | m² | Barrera de vapor con estanqueidad al aire, de polietileno, de 0,2 mm de espesor y 188 g/m², de 145 m de espesor de aire equivalente frente a la difusión de vapor de agua, permeabilidad al aire 0,03 m³/h·m² a 50 Pa, Euroclase E de reacción al fuego, rango de temperatura de trabajo de -40 a 80°C, suministrada en rollos de 3,20x25 m. (material) | 1.120 | 840.31 | 941.15 |
| mt15pdr300a | Ud | Grapa, de acero galvanizado, de 6 mm de altura; para la fijación de láminas para el control del vapor. (material) | 5.000 | 8.33 | 41.65 |
| mt15pdr050c | m | Cinta autoadhesiva, de polietileno, con adhesivo acrílico sin disolventes, armadura de polietileno y película de separación de papel siliconado, de 0,34 mm de espesor y 60 mm de ancho, rango de temperatura de trabajo de -40 a 80°C, para el sellado en los encuentros de los paneles y para la fijación y el sellado de láminas impermeabilizantes y para el control del vapor, suministrada en rollos de 25 m de longitud. (material) | 1.020 | 628.49 | 641.06 |
| mt15pdr310a | Ud | Cartucho de 310 ml de cola, a base de polímeros en dispersión acuosa, sin disolventes; para el sellado de láminas para el control del vapor. (material) | 0.170 | 5775.77 | 981.88 |
| mt16bab090k | m² | Panel aislante de capa única, de fibras de madera, de 30 mm de espesor y 1250x600 mm, de superficie lisa y mecanizado lateral recto, resistencia térmica 0,8 m²K/W, conductividad térmica 0,039 W/(mK), densidad 140 kg/m³, Euroclase E de reacción al fuego. (material) | 1.050 | 3289.64 | 3454.12 |
| mo054 | h | Oficial montador de aislantes. (mano de obra) | 0.146 | 12241.03 | 1787.19 |
| mo101 | h | Medio oficial montador de aislantes. (mano de obra) | 0.120 | 8905.02 | 1068.60 |
| % | % | Herramientas | 2 % | 8915.65 | 178.31 |
|  |  | Costes directos |  |  | 9093.96 |
