# Encuentro de techo plano transitable, ventilado con chimenea. Impermeabilización con membranas de poliolefinas

- Propiedad del archivo: CYPE INGENIEROS, S.A.
- Formato: FIEBDC-3/2002
- Ámbito geográfico: Argentina
- Divisa: ARS
- Costes indirectos: 3.00 %
- Gastos generales: 13.00 %
- Beneficio industrial: 6.00 %
- IVA: 21.00 %

## Q Techos

### QB Planas transitables, ventiladas

#### QBF Puntos singulares

**QBF039** Ud Encuentro de techo plano transitable, ventilado con chimenea. Impermeabilización con membranas de poliolefinas.
Encuentro de techo plano transitable, ventilado, con piso fijo, tipo convencional con chimenea, realizando un rebaje en el soporte alrededor de la chimenea, en el que se recibirá la impermeabilización compuesta por: chimenea, formado por membrana impermeabilizante flexible tipo EVAC de 500x500 mm compuesta de una doble hoja de poliolefina termoplástica con acetato de vinil etileno, con ambas caras revestidas de fibras de poliéster no tejidas, de 0,8 mm de espesor y 625 g/m², con unión termosellada a un caño de PVC de 50 mm de diámetro y 300 mm de longitud fijada al soporte en toda su superficie con adhesivo a base de poliuretano.
Incluye: Ejecución del rebaje del soporte alrededor de la chimenea. Limpieza y preparación de la superficie. Colocación de la chimenea.
Criterio de cómputo de proyecto: Número de unidades previstas, según documentación gráfica de Proyecto.
Criterio de cómputo de obra: Se medirá el número de unidades realmente ejecutadas según especificaciones de Proyecto.

| Código | Ud | Descripción | Rendimiento | Precio | Importe |
|---|---|---|---|---|---|
| mt15rev170b | kg | Adhesivo a base de poliuretano, color marrón, para el sellado de juntas. (material) | 1.000 | 22429.03 | 22429.03 |
| mt15rev090a | Ud | Chimenea, formado por membrana impermeabilizante flexible tipo EVAC de 500x500 mm compuesta de una doble hoja de poliolefina termoplástica con acetato de vinil etileno, con ambas caras revestidas de fibras de poliéster no tejidas, de 0,8 mm de espesor y 625 g/m², con unión termosellada a un caño de PVC de 50 mm de diámetro y 300 mm de longitud. (material) | 1.000 | 34027.49 | 34027.49 |
| mo029 | h | Oficial aplicador de membranas impermeabilizantes preelaboradas. (mano de obra) | 0.331 | 33952.66 | 11238.33 |
| mo067 | h | Medio oficial aplicador de membranas impermeabilizantes preelaboradas. (mano de obra) | 0.331 | 25378.93 | 8400.43 |
| % | % | Herramientas | 2 % | 76095.28 | 1521.91 |
|  |  | Costes directos |  |  | 77617.19 |
