# Encuentro de faldón con chimeneas o conductos de ventilación

- Propiedad del archivo: CYPE INGENIEROS, S.A.
- Formato: FIEBDC-3/2002
- Ámbito geográfico: Argentina
- Divisa: ARS
- Costes indirectos: 3.00 %
- Gastos generales: 13.00 %
- Beneficio industrial: 6.00 %
- IVA: 21.00 %

## Q Techos

### QR Remates

#### QRE Encuentros

**QRE010** Ud Encuentro de faldón con chimeneas o conductos de ventilación.
Encuentro de faldón de tejado con chimeneas o conductos de ventilación, de dimensiones 100x100 cm, en techo inclinado, impermeabilización con banda impermeabilizante autoadhesiva de betún modificado con elastómero SBS, de 30 cm de ancho, revestida por una de sus caras con una lámina de aluminio protegida con perfil de chapa de acero galvanizado, recibido en roza del paramento con mortero de cemento.
Incluye: Apertura de roza perimetral en el paramento vertical. Colocación de la banda autoadhesiva. Fijación del perfil metálico. Relleno con mortero. Sellado de juntas.
Criterio de cómputo de proyecto: Número de unidades previstas, según documentación gráfica de Proyecto.
Criterio de cómputo de obra: Se medirá el número de unidades realmente ejecutadas según especificaciones de Proyecto.

| Código | Ud | Descripción | Rendimiento | Precio | Importe |
|---|---|---|---|---|---|
| mt13aew010a | m | Banda impermeabilizante autoadhesiva de betún modificado con elastómero SBS, de 30 cm de ancho, revestida por una de sus caras con una lámina de aluminio, para la impermeabilización de encuentros. (material) | 12.800 | 95.44 | 1221.63 |
| mt15acc020c | m | Perfil de chapa de acero galvanizado, espesor 0,8 mm, desarrollo 300 mm, y 2 pliegues. (material) | 4.000 | 835.34 | 3341.36 |
| mt09mor010e | m³ | Mortero de cemento CEM II/B-P 32,5 N tipo M-10, confeccionado en obra con 380 kg/m³ de cemento y una proporción en volumen 1/4. (material) | 0.040 | 1741.65 | 69.67 |
| mt15sja020a | Ud | Cartucho de masilla de poliuretano, de 310 cm³. (material) | 0.680 | 2875.95 | 1955.65 |
| mo011 | h | Oficial montador. (mano de obra) | 0.364 | 12241.03 | 4455.73 |
| mo080 | h | Medio oficial montador. (mano de obra) | 0.364 | 8905.02 | 3241.43 |
| % | % | Herramientas | 2 % | 14285.47 | 285.71 |
|  |  | Costes directos |  |  | 14571.18 |
