# Encuentro de faldón con chimeneas o conductos de ventilación

- Propiedad del archivo: CYPE INGENIEROS, S.A.
- Formato: FIEBDC-3/2002
- Ámbito geográfico: Argentina
- Divisa: ARS
- Costes indirectos: 3.00 %
- Gastos generales: 13.00 %
- Beneficio industrial: 6.00 %
- IVA: 21.00 %

## Q Techos

### QR Remates

#### QRE Encuentros

**QRE010** Ud Encuentro de faldón con chimeneas o conductos de ventilación.
Encuentro de faldón de tejado con chimeneas o conductos de ventilación, de dimensiones 60x60 cm, en techo inclinado, impermeabilización con banda autoadhesiva de plomo, de 100 cm de ancho protegida con perfil de chapa de acero galvanizado, fijado al paramento con tornillos.
Incluye: Colocación de la banda autoadhesiva. Fijación del perfil metálico. Sellado de juntas.
Criterio de cómputo de proyecto: Número de unidades previstas, según documentación gráfica de Proyecto.
Criterio de cómputo de obra: Se medirá el número de unidades realmente ejecutadas según especificaciones de Proyecto.

| Código | Ud | Descripción | Rendimiento | Precio | Importe |
|---|---|---|---|---|---|
| mt13eur130b | m | Banda autoadhesiva de plomo, de 100 cm de ancho; para la impermeabilización de encuentros. (material) | 9.600 | 2152.67 | 20665.63 |
| mt15acc020c | m | Perfil de chapa de acero galvanizado, espesor 0,8 mm, desarrollo 300 mm, y 2 pliegues. (material) | 2.400 | 835.34 | 2004.82 |
| mt26aaa240be | Ud | Tarugo de nylon con tornillo de cabeza avellanada, de acero galvanizado, de 8 mm de diámetro y 80 mm de longitud. (material) | 10.000 | 6.76 | 67.60 |
| mt15sja020a | Ud | Cartucho de masilla de poliuretano, de 310 cm³. (material) | 0.408 | 2875.95 | 1173.39 |
| mo011 | h | Oficial montador. (mano de obra) | 0.286 | 12241.03 | 3500.93 |
| mo080 | h | Medio oficial montador. (mano de obra) | 0.286 | 8905.02 | 2546.84 |
| % | % | Herramientas | 2 % | 29959.21 | 599.18 |
|  |  | Costes directos |  |  | 30558.39 |
