# Piezas especiales para techo inclinado de placas asfálticas

- Propiedad del archivo: CYPE INGENIEROS, S.A.
- Formato: FIEBDC-3/2002
- Ámbito geográfico: Argentina
- Divisa: ARS
- Costes indirectos: 3.00 %
- Gastos generales: 13.00 %
- Beneficio industrial: 6.00 %
- IVA: 21.00 %

## Q Techos

### QU Componentes de techos inclinados y curvas

#### QUA De placas asfálticas

**QUA012** Ud Piezas especiales para techo inclinado de placas asfálticas.
Claraboya de cúpula practicable parabólica, con apertura proyectante, de 36 cm de ancho, 42 cm de longitud y 15 cm de altura, con placa rectangular de perfil ondulado, de 89x66 cm, para techo inclinado, con una pendiente mayor del 10%. Incluso accesorios de fijación de las piezas a las placas.
Incluye: Replanteo y colocación de las piezas especiales sobre las placas de techo. Fijación de las piezas a las placas.
Criterio de cómputo de proyecto: Número de unidades previstas, según documentación gráfica de Proyecto.
Criterio de cómputo de obra: Se medirá el número de unidades realmente ejecutadas según especificaciones de Proyecto.

| Código | Ud | Descripción | Rendimiento | Precio | Importe |
|---|---|---|---|---|---|
| mt21clo010a | Ud | Claraboya de cúpula practicable parabólica, con apertura proyectante, de 36 cm de ancho, 42 cm de longitud y 15 cm de altura, con placa rectangular de perfil ondulado, de 89x66 cm, para techo de placas asfálticas. (material) | 1.000 | 1572.81 | 1572.81 |
| mt13lpo032c | Ud | Clavo, para fijación sobre soporte de madera. (material) | 16.000 | 0.81 | 12.96 |
| mo051 | h | Oficial montador de cerramientos industriales. (mano de obra) | 0.295 | 12241.03 | 3611.10 |
| mo098 | h | Medio oficial montador de cerramientos industriales. (mano de obra) | 0.177 | 8905.02 | 1576.19 |
| % | % | Herramientas | 2 % | 6773.06 | 135.46 |
|  |  | Costes directos |  |  | 6908.52 |
