# Piezas especiales para techo inclinado de tejas de hormigón

- Propiedad del archivo: CYPE INGENIEROS, S.A.
- Formato: FIEBDC-3/2002
- Ámbito geográfico: Argentina
- Divisa: ARS
- Costes indirectos: 3.00 %
- Gastos generales: 13.00 %
- Beneficio industrial: 6.00 %
- IVA: 21.00 %

## Q Techos

### QU Componentes de techos inclinados y curvas

#### QUH De tejas de hormigón

**QUH032** Ud Piezas especiales para techo inclinado de tejas de hormigón.
Caballete de hormigón de 3 vías, color rojo, para tejas de hormigón, asentado con mortero de cemento, confeccionado en obra, dosificación 1:6; para techo inclinado.
Incluye: Colocación de las tejas con mortero.
Criterio de cómputo de proyecto: Número de unidades previstas, según documentación gráfica de Proyecto.
Criterio de cómputo de obra: Se medirá el número de unidades realmente ejecutadas según especificaciones de Proyecto.

| Código | Ud | Descripción | Rendimiento | Precio | Importe |
|---|---|---|---|---|---|
| mt13thh019a | Ud | Caballete de hormigón de 3 vías, color rojo, para tejas de hormigón. (material) | 1.000 | 248.45 | 248.45 |
| mt08aaa010a | m³ | Agua. (material) | 0.006 | 19.03 | 0.11 |
| mt01arg005a | t | Arena de cantera, para mortero preparado en obra. (material) | 0.049 | 221.35 | 10.85 |
| mt08cem000g | kg | Cemento gris en sacos. (material) | 7.500 | 3.65 | 27.38 |
| mq06hor010 | h | Hormigonera eléctrica con una capacidad de amasado de 160 l. (maquinaria) | 0.024 | 886.15 | 21.27 |
| mo020 | h | Oficial albañil especializado en trabajos de mampostería. (mano de obra) | 0.189 | 11912.66 | 2251.49 |
| mo113 | h | Ayudante de albañil especializado en trabajos de mampostería. (mano de obra) | 0.189 | 8579.62 | 1621.55 |
| % | % | Herramientas | 2 % | 4181.10 | 83.62 |
|  |  | Costes directos |  |  | 4264.72 |
