# Tablero de panel sándwich, para formación de faldón en techo inclinado

- Propiedad del archivo: CYPE INGENIEROS, S.A.
- Formato: FIEBDC-3/2002
- Ámbito geográfico: Argentina
- Divisa: ARS
- Costes indirectos: 3.00 %
- Gastos generales: 13.00 %
- Beneficio industrial: 6.00 %
- IVA: 21.00 %

## Q Techos

### QU Componentes de techos inclinados y curvas

#### QUN Paneles y tableros para faldones

**QUN040** m² Tablero de panel sándwich, para formación de faldón en techo inclinado.
Tablero de panel sándwich machihembrado, compuesto de: cara exterior de tablero de aglomerado hidrófugo de 16 mm de espesor, núcleo aislante de espuma de poliestireno extruido de 40 mm de espesor y cara interior de friso de abeto natural, de 13 mm de espesor, de 2500x600 mm, fijado mecánicamente sobre soporte discontinuo de madera; para formación de faldón en techo inclinado. Incluso tirafondos, para fijación sobre soporte de madera; cinta autoadhesiva para sellado de juntas.
Incluye: Replanteo. Corte de las piezas. Colocación de los paneles que forman el tablero. Fijación mecánica de las piezas al soporte. Sellado de juntas y uniones.
Criterio de cómputo de proyecto: Superficie del faldón medida en verdadera magnitud, según documentación gráfica de Proyecto.
Criterio de cómputo de obra: Se medirá, en verdadera magnitud, la superficie realmente ejecutada según especificaciones de Proyecto.

| Código | Ud | Descripción | Rendimiento | Precio | Importe |
|---|---|---|---|---|---|
| mt13pso010aaa | m² | Panel sándwich machihembrado, compuesto de: cara exterior de tablero de aglomerado hidrófugo de 16 mm de espesor, núcleo aislante de espuma de poliestireno extruido de 40 mm de espesor y cara interior de friso de abeto natural, de 13 mm de espesor, de 2500x600 mm. (material) | 1.050 | 618.56 | 649.49 |
| mt13lpo037i | Ud | Tirafondo de acero cincado, de 6 mm de diámetro y 120 mm de longitud, de cabeza avellanada, para fijación sobre soporte de madera. (material) | 6.000 | 2.03 | 12.18 |
| mt15pdr050c | m | Cinta autoadhesiva, de polietileno, con adhesivo acrílico sin disolventes, armadura de polietileno y película de separación de papel siliconado, de 0,34 mm de espesor y 60 mm de ancho, rango de temperatura de trabajo de -40 a 80°C, para el sellado en los encuentros de los paneles y para la fijación y el sellado de láminas impermeabilizantes y para el control del vapor, suministrada en rollos de 25 m de longitud. (material) | 1.000 | 628.49 | 628.49 |
| mo017 | h | Oficial carpintero. (mano de obra) | 0.189 | 12084.91 | 2284.05 |
| mo058 | h | Medio oficial carpintero. (mano de obra) | 0.189 | 8960.09 | 1693.46 |
| % | % | Herramientas | 2 % | 5267.67 | 105.35 |
|  |  | Costes directos |  |  | 5373.02 |
