# Placas onduladas asfálticas, para montaje de cobertura de tejas cerámicas

- Propiedad del archivo: CYPE INGENIEROS, S.A.
- Formato: FIEBDC-3/2002
- Ámbito geográfico: Argentina
- Divisa: ARS
- Costes indirectos: 3.00 %
- Gastos generales: 13.00 %
- Beneficio industrial: 6.00 %
- IVA: 21.00 %

## Q Techos

### QU Componentes de techos inclinados y curvas

#### QUT De tejas cerámicas

**QUT015** m² Placas onduladas asfálticas, para montaje de cobertura de tejas cerámicas.
Placas bajo teja, asfálticas DRS (doble capa protectora de resina y superposición de seguridad), armadas con fibras minerales y vegetales más resina, de 2000 mm de longitud, 1050 mm de ancho y 2,4 mm de espesor, colocadas con un superposición de la placa superior de 100 mm y fijadas mecánicamente al soporte, para montaje de cobertura de teja cerámica curva, con una ancho máxima de entre 14 y 18 cm, en techo inclinado, con una pendiente mayor del 26%. Incluso accesorios de fijación de las placas.
Criterio de valoración económica: El precio no incluye la cobertura de tejas.
Incluye: Replanteo. Corte de las placas. Fijación de las placas. Sellado de juntas.
Criterio de cómputo de proyecto: Superficie del faldón medida en verdadera magnitud, según documentación gráfica de Proyecto.
Criterio de cómputo de obra: Se medirá, en verdadera magnitud, la superficie realmente ejecutada según especificaciones de Proyecto.

| Código | Ud | Descripción | Rendimiento | Precio | Importe |
|---|---|---|---|---|---|
| mt13bto010he | m² | Placa bajo teja, asfáltica DRS (doble capa protectora de resina y superposición de seguridad), armada con fibras minerales y vegetales más resina, de 2000 mm de longitud, 1050 mm de ancho y 2,4 mm de espesor. (material) | 1.050 | 92.10 | 96.71 |
| mt13lpo034b | Ud | Clavo, con arandela. (material) | 3.000 | 1.04 | 3.12 |
| mo051 | h | Oficial montador de cerramientos industriales. (mano de obra) | 0.159 | 12241.03 | 1946.32 |
| mo098 | h | Medio oficial montador de cerramientos industriales. (mano de obra) | 0.080 | 8905.02 | 712.40 |
| % | % | Herramientas | 2 % | 2758.55 | 55.17 |
|  |  | Costes directos |  |  | 2813.72 |
