# Remate de peldaño con revestimiento flexible o textil, mediante perfil preformado

- Propiedad del archivo: CYPE INGENIEROS, S.A.
- Formato: FIEBDC-3/2002
- Ámbito geográfico: Argentina
- Divisa: ARS
- Costes indirectos: 3.00 %
- Gastos generales: 13.00 %
- Beneficio industrial: 6.00 %
- IVA: 21.00 %

## R Revestimientos

### RE Peldaños

#### REA Remates

**REA020** m Remate de peldaño con revestimiento flexible o textil, mediante perfil preformado.
Formación de remate de peldaño con revestimiento flexible o textil, mediante perfil en L de latón, de 20 mm de ancho y 20 mm de altura, con muescas antideslizantes. Incluso limpieza y preparación de la superficie soporte, replanteo y fijación del perfil con adhesivo.
Incluye: Limpieza y preparación de la superficie soporte. Replanteo. Corte, colocación y fijación del perfil.
Criterio de cómputo de proyecto: Longitud medida según documentación gráfica de Proyecto.
Criterio de cómputo de obra: Se medirá la longitud realmente ejecutada según especificaciones de Proyecto.

| Código | Ud | Descripción | Rendimiento | Precio | Importe |
|---|---|---|---|---|---|
| mt18rpe035b | m | Perfil en L de latón, de 20 mm de ancho y 20 mm de altura, con muescas antideslizantes, para remate de peldaño con revestimiento flexible o textil; incluso adhesivo de fijación. (material) | 1.050 | 223.02 | 234.17 |
| mo023 | h | Oficial colocador de pisos. (mano de obra) | 0.063 | 33952.66 | 2139.02 |
| % | % | Herramientas | 2 % | 2373.19 | 47.46 |
|  |  | Costes directos |  |  | 2420.65 |
