# Revestimiento continuo de peldaño, con lámina de goma

- Propiedad del archivo: CYPE INGENIEROS, S.A.
- Formato: FIEBDC-3/2002
- Ámbito geográfico: Argentina
- Divisa: ARS
- Costes indirectos: 3.00 %
- Gastos generales: 13.00 %
- Beneficio industrial: 6.00 %
- IVA: 21.00 %

## R Revestimientos

### RE Escaleras

#### RES Flexibles

**RES010** Ud Revestimiento continuo de peldaño, con lámina de goma.
Revestimiento continuo de huella y tabica de peldaño con arista redondeada de escalera de 120 cm de ancho, con lámina de goma con botones, de 2,7 mm de espesor, color negro; colocado con adhesivo de contacto sobre capa de pasta niveladora no incluida en este precio. Incluso adhesivo de contacto, cortes, tratamiento de juntas, eliminación del material sobrante y limpieza final.
Incluye: Replanteo y corte del revestimiento. Aplicación de la capa de adhesivo de contacto. Colocación del revestimiento. Eliminación del material sobrante. Limpieza final.
Criterio de cómputo de proyecto: Longitud medida según documentación gráfica de Proyecto.
Criterio de cómputo de obra: Se medirá la longitud realmente ejecutada según especificaciones de Proyecto.

| Código | Ud | Descripción | Rendimiento | Precio | Importe |
|---|---|---|---|---|---|
| mt18dsi090b | m | Lámina de goma con botones, de 2,7 mm de espesor, con arista redondeada, color negro, para revestimiento continuo de huella y tabica de peldaño de escalera, suministrada en rollos de 520 mm de ancho y 12000 mm de longitud. (material) | 1.260 | 269.04 | 338.99 |
| mt18dww010a | kg | Adhesivo de contacto a base de resina acrílica en dispersión acuosa, para piso de goma, caucho, linóleo, PVC, moquette y textil. (material) | 0.159 | 72.81 | 11.58 |
| mo026 | h | Oficial colocador de revestimientos flexibles. (mano de obra) | 0.285 | 32526.94 | 9270.18 |
| mo064 | h | Medio oficial colocador de revestimientos flexibles. (mano de obra) | 0.127 | 24314.72 | 3087.97 |
| % | % | Herramientas | 2 % | 12708.72 | 254.17 |
|  |  | Costes directos |  |  | 12962.89 |
