# Peldaño de vidrio

- Propiedad del archivo: CYPE INGENIEROS, S.A.
- Formato: FIEBDC-3/2002
- Ámbito geográfico: Argentina
- Divisa: ARS
- Costes indirectos: 3.00 %
- Gastos generales: 13.00 %
- Beneficio industrial: 6.00 %
- IVA: 21.00 %

## R Revestimientos

### RE Escaleras

#### REV De vidrio

**REV010** Ud Peldaño de vidrio.
Peldaño de vidrio laminar de seguridad, de 300x800 mm y 6+10+10 mm de espesor, translúcido, con los cantos pulidos, con resistencia al deslizamiento media; fijación a el paramento de vidrio en ambos laterales, mediante atornillado a las piezas especiales de soporte de acero inoxidable. Incluso elementos para fijación del peldaño.
Incluye: Colocación y fijación de los peldaños. Limpieza del tramo.
Criterio de cómputo de proyecto: Número de unidades previstas, según documentación gráfica de Proyecto.
Criterio de cómputo de obra: Se medirá el número de unidades realmente ejecutadas según especificaciones de Proyecto.

| Código | Ud | Descripción | Rendimiento | Precio | Importe |
|---|---|---|---|---|---|
| mt21vlp040ca | Ud | Peldaño de vidrio laminar de seguridad, de 300x800 mm y 6+10+10 mm de espesor, translúcido, compuesto por vidrio exterior templado de 6 mm de espesor, con resistencia al deslizamiento media mediante la aplicación de un tratamiento antideslizante en su cara exterior, vidrio intermedio templado de 10 mm de espesor y vidrio interior templado de 10 mm de espesor, unidos mediante dos láminas incoloras de butiral de polivinilo, con los cantos pulidos, y taladros para fijación a las piezas especiales de soporte. (material) | 1.000 | 553.29 | 553.29 |
| mt21vlp050a | Ud | Pieza especial de soporte para fijación de peldaño de vidrio mediante atornillado, de acero inoxidable, con bandas de sellado de caucho sintético EPDM y tornillos para la fijación del peldaño a las piezas especiales de soporte y de las piezas especiales de soporte a el paramento de vidrio. (material) | 4.000 | 1096.97 | 4387.88 |
| op00ato010 |  | Atornillador. | 1.000 | 0.00 | 0.00 |
| mo055 | h | Oficial colocador de vidrios. (mano de obra) | 0.438 | 34614.08 | 15160.97 |
| mo110 | h | Medio oficial colocador de vidrios. (mano de obra) | 0.438 | 25853.18 | 11323.69 |
| % | % | Herramientas | 2 % | 31425.83 | 628.52 |
|  |  | Costes directos |  |  | 32054.35 |
