# Barniz sintético para madera

- Propiedad del archivo: CYPE INGENIEROS, S.A.
- Formato: FIEBDC-3/2002
- Ámbito geográfico: Argentina
- Divisa: ARS
- Costes indirectos: 3.00 %
- Gastos generales: 13.00 %
- Beneficio industrial: 6.00 %
- IVA: 21.00 %

## R Revestimientos

### RM Pinturas y tratamientos sobre soporte de madera

#### RMB Barnices

**RMB015** m² Barniz sintético para madera.
Aplicación manual de dos manos de barniz sintético, a poro cerrado, acabado brillante, inodoro, incoloro, aplicado con brocha, rodillo o pistola, sin diluir, (rendimiento: 0,074 l/m² cada mano); (), sobre superficie de revestimiento mural de madera, en interiores. Incluso líquido protector incoloro para tratamiento preventivo contra insectos xilófagos, polillas y hongos de pudrición.
Criterio de valoración económica: El precio incluye la protección de los elementos del entorno que puedan verse afectados durante los trabajos, pero no incluye la preparación del soporte.
Incluye: Aplicación del tratamiento. Aplicación de dos manos de acabado.
Criterio de cómputo de proyecto: Superficie medida según documentación gráfica de Proyecto.
Criterio de cómputo de obra: Se medirá la superficie realmente ejecutada según especificaciones de Proyecto.

| Código | Ud | Descripción | Rendimiento | Precio | Importe |
|---|---|---|---|---|---|
| mt27prj020a | l | Líquido protector incoloro para tratamiento preventivo contra insectos xilófagos, polillas y hongos de pudrición para interior y exterior, transparente e incoloro, aplicado por pulverización, pincelado o inmersión. (material) | 0.220 | 299.14 | 65.81 |
| mt27bsj040b | l | Barniz sintético para interior, a poro cerrado, incoloro, acabado brillante, a base de resinas alcídicas modificadas con poliuretano alifático, para aplicar con brocha, rodillo o pistola. (material) | 0.148 | 252.56 | 37.38 |
| op00tal020 |  | Taladro con batidora. | 1.000 | 0.00 | 0.00 |
| mo038 | h | Oficial pintor. (mano de obra) | 0.316 | 32526.94 | 10278.51 |
| mo076 | h | Medio oficial pintor. (mano de obra) | 0.063 | 24314.72 | 1531.83 |
| % | % | Herramientas | 2 % | 11913.53 | 238.27 |
|  |  | Costes directos |  |  | 12151.80 |
