# Contrapiso de mortero ligero autonivelante de cemento

- Propiedad del archivo: CYPE INGENIEROS, S.A.
- Formato: FIEBDC-3/2002
- Ámbito geográfico: Argentina
- Divisa: ARS
- Costes indirectos: 3.00 %
- Gastos generales: 13.00 %
- Beneficio industrial: 6.00 %
- IVA: 21.00 %

## R Revestimientos

### RS Pisos

#### RSB Contrapisos y grandes recrecidos

**RSB012** m² Contrapiso de mortero ligero autonivelante de cemento.
Contrapiso interior, de 40 mm de espesor, de mortero ligero autonivelante, con resistencia a compresión de 16 N/mm², resistencia a flexión de 3 N/mm², colado con mezcladora-bombeadora, sobre lámina de aislamiento para formación de suelo flotante; y posterior aplicación de agente filmógeno, (0,15 l/m²). Incluso banda de panel rígido de poliestireno expandido para la preparación de las juntas perimetrales de dilatación.
Criterio de valoración económica: El precio no incluye la lámina de aislamiento.
Incluye: Replanteo y marcado de niveles. Preparación de las juntas perimetrales de dilatación. Extendido del mortero mediante bombeo. Aplicación del agente filmógeno.
Criterio de cómputo de proyecto: Superficie medida según documentación gráfica de Proyecto.
Criterio de cómputo de obra: Se medirá la superficie realmente ejecutada según especificaciones de Proyecto, sin deducir la superficie ocupada por las columnas situados dentro de su perímetro.

| Código | Ud | Descripción | Rendimiento | Precio | Importe |
|---|---|---|---|---|---|
| mt16pea020a | m² | Panel rígido de poliestireno expandido, mecanizado lateral recto, de 10 mm de espesor, resistencia térmica 0,25 m²K/W, conductividad térmica 0,036 W/(mK), para junta de contracción. (material) | 0.100 | 1098.49 | 109.85 |
| mt09moc080a | kg | Mortero ligero autonivelante, con resistencia a compresión de 16 N/mm², resistencia a flexión de 3 N/mm², compuesto por ligantes hidráulicos, resinas poliméricas, agregados silíceos, arcilla expandida y aditivos orgánicos e inorgánicos densidad >1300 kg/m³, usado en nivelación de pisos. (material) | 52.000 | 5.25 | 273.00 |
| mt08cur020a | l | Agente filmógeno, para el curado de hormigones y morteros. (material) | 0.150 | 26.26 | 3.94 |
| mq06pym020 | h | Mezcladora-bombeadora para morteros autonivelantes. (maquinaria) | 0.093 | 7676.42 | 713.91 |
| mo031 | h | Oficial aplicador de mortero autonivelante. (mano de obra) | 0.128 | 32526.94 | 4163.45 |
| mo069 | h | Medio oficial aplicador de mortero autonivelante. (mano de obra) | 0.128 | 24314.72 | 3112.28 |
| % | % | Herramientas | 2 % | 8376.43 | 167.53 |
|  |  | Costes directos |  |  | 8543.96 |
