# Plato de ducha de resina

- Propiedad del archivo: CYPE INGENIEROS, S.A.
- Formato: FIEBDC-3/2002
- Ámbito geográfico: Argentina
- Divisa: ARS
- Costes indirectos: 3.00 %
- Gastos generales: 13.00 %
- Beneficio industrial: 6.00 %
- IVA: 21.00 %

## S Señalización y equipamiento

### SA Artefactos sanitarios

#### SAD Duchas

**SAD025** Ud Plato de ducha de resina.
Plato de ducha cuadrado, de resina, color blanco, acabado mate imitación piedra, con fondo antideslizante y orificio de desagüe en un lateral de 90 mm de diámetro, de 800x800x40 mm, con válvula sifónica de 30 mm de altura de sifón.
Criterio de valoración económica: El precio no incluye la grifería.
Incluye: Replanteo. Colocación y fijación del aparato. Montaje del desagüe. Conexión a la red de evacuación. Comprobación de su correcto funcionamiento.
Criterio de cómputo de proyecto: Número de unidades previstas, según documentación gráfica de Proyecto.
Criterio de cómputo de obra: Se medirá el número de unidades realmente colocadas según especificaciones de Proyecto.

| Código | Ud | Descripción | Rendimiento | Precio | Importe |
|---|---|---|---|---|---|
| mt30pog010aa | Ud | Plato de ducha cuadrado, de resina, color blanco, acabado mate imitación piedra, con fondo antideslizante y orificio de desagüe en un lateral de 90 mm de diámetro, de 800x800x40 mm, con tapón de desagüe. (material) | 1.000 | 476245.89 | 476245.89 |
| mt30asg080ab | Ud | Válvula sifónica de 30 mm de altura de sifón, con salida de 40 mm de diámetro exterior para caño de desagüe de polietileno, con tapón de desagüe, sifón antiolores, filtro de pelos y elementos de fijación, para plato de ducha con orificio de desagüe de 90 mm de diámetro. (material) | 1.000 | 76440.24 | 76440.24 |
| mo008 | h | Oficial plomero. (mano de obra) | 1.344 | 33423.53 | 44921.22 |
| % | % | Herramientas | 2 % | 597607.35 | 11952.15 |
|  |  | Costes directos |  |  | 609559.50 |
