# Bidé suspendido, de porcelana sanitaria

- Propiedad del archivo: CYPE INGENIEROS, S.A.
- Formato: FIEBDC-3/2002
- Ámbito geográfico: Argentina
- Divisa: ARS
- Costes indirectos: 3.00 %
- Gastos generales: 13.00 %
- Beneficio industrial: 6.00 %
- IVA: 21.00 %

## S Señalización y equipamiento

### SA Artefactos sanitarios

#### SAE Bidés

**SAE015** Ud Bidé suspendido, de porcelana sanitaria.
Bidé suspendido de porcelana sanitaria, gama media, colores especiales, con tapa lacada y bisagras de acero inoxidable, y desagüe, color blanco, con sifón botella. Incluso elementos de fijación y silicona para sellado de juntas.
Criterio de valoración económica: El precio no incluye la grifería.
Incluye: Replanteo. Colocación y fijación del aparato. Montaje del desagüe. Conexión a la red de evacuación. Comprobación de su correcto funcionamiento. Sellado de juntas.
Criterio de cómputo de proyecto: Número de unidades previstas, según documentación gráfica de Proyecto.
Criterio de cómputo de obra: Se medirá el número de unidades realmente colocadas según especificaciones de Proyecto.

| Código | Ud | Descripción | Rendimiento | Precio | Importe |
|---|---|---|---|---|---|
| mt30bps020l | Ud | Bidé suspendido de porcelana sanitaria, gama media, colores especiales, con tapa lacada y bisagras de acero inoxidable, con juego de fijación. (material) | 1.000 | 233786.18 | 233786.18 |
| mt30sif010a | Ud | Sifón botella extensible, para bidé, color blanco, con válvula de desagüe. (material) | 1.000 | 3675.48 | 3675.48 |
| mt30www005 | Ud | Cartucho de 300 ml de silicona ácida monocomponente, fungicida, para sellado de juntas en ambientes húmedos. (material) | 0.012 | 3075.61 | 36.91 |
| op00ato010 |  | Atornillador. | 1.000 | 0.00 | 0.00 |
| op00mar010 |  | Martillo. | 1.000 | 0.00 | 0.00 |
| op00tal010 |  | Taladro. | 1.000 | 0.00 | 0.00 |
| mo008 | h | Oficial plomero. (mano de obra) | 1.222 | 12241.03 | 14958.54 |
| % | % | Herramientas | 2 % | 252457.11 | 5049.14 |
|  |  | Costes directos |  |  | 257506.25 |
