# Separador de urinarios de vidrio templado

- Propiedad del archivo: CYPE INGENIEROS, S.A.
- Formato: FIEBDC-3/2002
- Ámbito geográfico: Argentina
- Divisa: ARS
- Costes indirectos: 3.00 %
- Gastos generales: 13.00 %
- Beneficio industrial: 6.00 %
- IVA: 21.00 %

## S Señalización y equipamiento

### SA Artefactos sanitarios

#### SAU Urinarios

**SAU093** Ud Separador de urinarios de vidrio templado.
Separador de urinarios de vidrio templado, acabado satinado, de color blanco, código de pedido, de 432x754x40 mm.
Incluye: Colocación y fijación.
Criterio de cómputo de proyecto: Número de unidades previstas, según documentación gráfica de Proyecto.
Criterio de cómputo de obra: Se medirá el número de unidades realmente colocadas según especificaciones de Proyecto.

| Código | Ud | Descripción | Rendimiento | Precio | Importe |
|---|---|---|---|---|---|
| mt30uge310e | Ud | Separador de urinarios de vidrio templado, acabado satinado, de color blanco, código de pedido, de 432x754x40 mm, con tapa, soporte mural acabado anodizado, cepillado con resistencia a la corrosión y fijaciones. (material) | 1.000 | 287316.41 | 287316.41 |
| op00ato010 |  | Atornillador. | 1.000 | 0.00 | 0.00 |
| op00mar010 |  | Martillo. | 1.000 | 0.00 | 0.00 |
| op00tal010 |  | Taladro. | 1.000 | 0.00 | 0.00 |
| mo008 | h | Oficial plomero. (mano de obra) | 0.611 | 12241.03 | 7479.27 |
| % | % | Herramientas | 2 % | 294795.68 | 5895.91 |
|  |  | Costes directos |  |  | 300691.59 |
