# Frigorífico

- Propiedad del archivo: CYPE INGENIEROS, S.A.
- Formato: FIEBDC-3/2002
- Ámbito geográfico: Argentina
- Divisa: ARS
- Costes indirectos: 3.00 %
- Gastos generales: 13.00 %
- Beneficio industrial: 6.00 %
- IVA: 21.00 %

## S Señalización y equipamiento

### SC Cocinas/galerías

#### SCE Electrodomésticos

**SCE050** Ud Frigorífico.
Frigorífico de una puerta, de 595 mm de ancho, 1714 mm de altura y 655 mm de profundidad, color blanco, capacidad de los compartimentos del frigorífico 367 l, consumo de energía anual 148 kWh, índice de eficiencia energética EEI entre 100 y 125, emisión de ruido aéreo entre 36 y 42 dBA.
Incluye: Replanteo. Colocación del aparato. Conexión a la red eléctrica. Comprobación de su correcto funcionamiento.
Criterio de cómputo de proyecto: Número de unidades previstas, según documentación gráfica de Proyecto.
Criterio de cómputo de obra: Se medirá el número de unidades realmente colocadas según especificaciones de Proyecto.

| Código | Ud | Descripción | Rendimiento | Precio | Importe |
|---|---|---|---|---|---|
| mt32fri040fg | Ud | Frigorífico de una puerta, de 595 mm de ancho, 1714 mm de altura y 655 mm de profundidad, color blanco, capacidad de los compartimentos del frigorífico 367 l, consumo de energía anual 148 kWh, índice de eficiencia energética EEI entre 100 y 125, emisión de ruido aéreo entre 36 y 42 dBA. (material) | 1.000 | 5420.34 | 5420.34 |
| mo003 | h | Oficial electricista. (mano de obra) | 0.358 | 12241.03 | 4382.29 |
| % | % | Herramientas | 2 % | 9802.63 | 196.05 |
|  |  | Costes directos |  |  | 9998.68 |
