# Escalera escamoteable

- Propiedad del archivo: CYPE INGENIEROS, S.A.
- Formato: FIEBDC-3/2002
- Ámbito geográfico: Argentina
- Divisa: ARS
- Costes indirectos: 3.00 %
- Gastos generales: 13.00 %
- Beneficio industrial: 6.00 %
- IVA: 21.00 %

## S Señalización y equipamiento

### SE Escaleras prefabricadas

#### SEE Escamoteables

**SEE010** Ud Escalera escamoteable.
Escalera escamoteable de madera, acabado barnizado, de 3 tramos, para salvar una altura entre plantas de 233 a 280 cm y para un hueco de 130x70 cm, de altura regulable, con peldaños antideslizantes de 8 cm de ancho, tarugos de goma, tapa interior, barra de apertura y cajón con aislamiento térmico incorporado, asentado con mortero de cemento, confeccionado en obra, dosificación 1:6. Totalmente montada.
Incluye: Replanteo y fijación del cajón. Colocación de la escalera y de la tapa. Sellado de las juntas con silicona neutra.
Criterio de cómputo de proyecto: Número de unidades previstas, según documentación gráfica de Proyecto.
Criterio de cómputo de obra: Se medirá el número de unidades realmente ejecutadas según especificaciones de Proyecto.

| Código | Ud | Descripción | Rendimiento | Precio | Importe |
|---|---|---|---|---|---|
| mt44efk020et | Ud | Escalera escamoteable de madera, acabado barnizado, de 3 tramos, para salvar una altura entre plantas de 233 a 280 cm y para un hueco de 130x70 cm, de altura regulable, con peldaños antideslizantes de 8 cm de ancho, tarugos de goma, tapa interior, barra de apertura y cajón con aislamiento térmico incorporado para empotrar en soporte. (material) | 1.000 | 4656.85 | 4656.85 |
| mt08aaa010a | m³ | Agua. (material) | 0.022 | 19.03 | 0.42 |
| mt01arg005a | t | Arena de cantera, para mortero preparado en obra. (material) | 0.176 | 221.35 | 38.96 |
| mt08cem000g | kg | Cemento gris en sacos. (material) | 27.000 | 3.65 | 98.55 |
| mt15sja100 | Ud | Cartucho de masilla de silicona neutra. (material) | 1.000 | 1283.56 | 1283.56 |
| mq06hor010 | h | Hormigonera eléctrica con una capacidad de amasado de 160 l. (maquinaria) | 0.088 | 886.15 | 77.98 |
| op00ato010 |  | Atornillador. | 1.000 | 0.00 | 0.00 |
| op00tal010 |  | Taladro. | 1.000 | 0.00 | 0.00 |
| mo011 | h | Oficial montador. (mano de obra) | 5.978 | 12241.03 | 73176.88 |
| mo080 | h | Medio oficial montador. (mano de obra) | 7.011 | 8905.02 | 62433.10 |
| % | % | Herramientas | 2 % | 141766.30 | 2835.33 |
|  |  | Costes directos |  |  | 144601.63 |
