# Cesto papelero higiénico

- Propiedad del archivo: CYPE INGENIEROS, S.A.
- Formato: FIEBDC-3/2002
- Ámbito geográfico: Argentina
- Divisa: ARS
- Costes indirectos: 3.00 %
- Gastos generales: 13.00 %
- Beneficio industrial: 6.00 %
- IVA: 21.00 %

## S Señalización y equipamiento

### SM Baños

#### SMH Cestos papeleros y contenedores higiénicos

**SMH010** Ud Cesto papelero higiénico.
Cesto papelero higiénico para compresas, de 50 litros de capacidad, de polipropileno blanco y acero inoxidable AISI 304, de 680x340x220 mm.
Criterio de cómputo de proyecto: Número de unidades previstas, según documentación gráfica de Proyecto.
Criterio de cómputo de obra: Se medirá el número de unidades realmente colocadas según especificaciones de Proyecto.

| Código | Ud | Descripción | Rendimiento | Precio | Importe |
|---|---|---|---|---|---|
| mt31abn075a | Ud | Cesto papelero higiénico para compresas, de 50 litros de capacidad, de polipropileno blanco y acero inoxidable AISI 304, de 680x340x220 mm. (material) | 1.000 | 31520.07 | 31520.07 |
| mo107 | h | Medio oficial plomero. (mano de obra) | 0.061 | 8888.07 | 542.17 |
| % | % | Herramientas | 2 % | 32062.24 | 641.24 |
|  |  | Costes directos |  |  | 32703.48 |
