# Mampara para ducha

- Propiedad del archivo: CYPE INGENIEROS, S.A.
- Formato: FIEBDC-3/2002
- Ámbito geográfico: Argentina
- Divisa: ARS
- Costes indirectos: 3.00 %
- Gastos generales: 13.00 %
- Beneficio industrial: 6.00 %
- IVA: 21.00 %

## S Señalización y equipamiento

### SM Baños

#### SMM Mamparas

**SMM020** Ud Mampara para ducha.
Mampara frontal para ducha, de 750 a 800 mm de ancho y 1950 mm de altura, formada por una puerta corrediza y un panel fijo, de vidrio transparente con perfiles de aluminio acabado blanco y una mampara lateral fija de 700 a 750 mm de ancho. Incluso fijaciones y sellado de juntas.
Incluye: Replanteo y marcado de los puntos de fijación. Instalación de los perfiles que forman la mampara para ducha. Montaje del panel y de la puerta. Montaje de los accesorios. Sellado de las juntas.
Criterio de cómputo de proyecto: Número de unidades previstas, según documentación gráfica de Proyecto.
Criterio de cómputo de obra: Se medirá el número de unidades realmente colocadas según especificaciones de Proyecto.

| Código | Ud | Descripción | Rendimiento | Precio | Importe |
|---|---|---|---|---|---|
| mt31mas120aa | Ud | Mampara frontal para ducha, de 750 a 800 mm de ancho y 1950 mm de altura, formada por una puerta corrediza y un panel fijo, de vidrio transparente con perfiles de aluminio acabado blanco, incluso elementos de fijación. (material) | 1.000 | 244616.18 | 244616.18 |
| mt31mas165ea | Ud | Mampara lateral fija para ducha, de de 700 a 750 mm de ancho y 1950 mm de altura, de vidrio transparente con perfiles de aluminio acabado blanco, incluso elementos de fijación. (material) | 1.000 | 265999.10 | 265999.10 |
| op00ato010 |  | Atornillador. | 1.000 | 0.00 | 0.00 |
| mo011 | h | Oficial montador. (mano de obra) | 2.671 | 12241.03 | 32695.79 |
| mo080 | h | Medio oficial montador. (mano de obra) | 2.671 | 8905.02 | 23785.31 |
| % | % | Herramientas | 2 % | 567096.38 | 11341.93 |
|  |  | Costes directos |  |  | 578438.31 |
