# Lavatorio con pie

- Propiedad del archivo: CYPE INGENIEROS, S.A.
- Formato: FIEBDC-3/2002
- Ámbito geográfico: Argentina
- Divisa: ARS
- Costes indirectos: 3.00 %
- Gastos generales: 13.00 %
- Beneficio industrial: 6.00 %
- IVA: 21.00 %

## S Señalización y equipamiento

### SP Artefactos sanitarios adaptados y ayudas técnicas

#### SPL Bachas

**SPL020** Ud Lavatorio con pie.
Lavatorio de colgar con frontal ergonómico, de porcelana sanitaria, acabado termoesmaltado, color blanco, de 650x550x150 mm, con un orificio para la grifería y rebosadero, con válvula de desagüe de latón cromado y juego de fijación de 2 piezas, con pie de lavatorio, de porcelana sanitaria, acabado termoesmaltado, color blanco, y desagüe con sifón botella de ABS, acabado brillante imitación cromo. Incluso juego de fijación y silicona para sellado de juntas.
Criterio de valoración económica: El precio no incluye la grifería.
Incluye: Replanteo. Colocación y fijación del aparato. Montaje del desagüe. Conexión a la red de evacuación. Comprobación de su correcto funcionamiento. Sellado de juntas.
Criterio de cómputo de proyecto: Número de unidades previstas, según documentación gráfica de Proyecto.
Criterio de cómputo de obra: Se medirá el número de unidades realmente colocadas según especificaciones de Proyecto.

| Código | Ud | Descripción | Rendimiento | Precio | Importe |
|---|---|---|---|---|---|
| mt30sfg010h | Ud | Lavatorio de colgar con frontal ergonómico, de porcelana sanitaria, acabado termoesmaltado, color blanco, de 650x550x150 mm, con un orificio para la grifería y rebosadero. (material) | 1.000 | 58632.75 | 58632.75 |
| mt30asg010a | Ud | Válvula de desagüe de latón cromado, de 60 mm de longitud, con tapón de desagüe integrado exterior con botón de accionamiento. (material) | 1.000 | 22832.56 | 22832.56 |
| mt30asg040a | Ud | Juego de fijación de 2 piezas, para bacha. (material) | 1.000 | 5449.59 | 5449.59 |
| mt30asg070cb | Ud | Sifón botella de ABS, acabado brillante imitación cromo, con salida de 40 mm de diámetro exterior, para bacha, con embellecedor. (material) | 1.000 | 19371.88 | 19371.88 |
| mt30seg022a | Ud | Pie de lavatorio, de porcelana sanitaria, acabado termoesmaltado, color blanco, de 190x170x700 mm. (material) | 1.000 | 24065.68 | 24065.68 |
| mt30www005 | Ud | Cartucho de 300 ml de silicona ácida monocomponente, fungicida, para sellado de juntas en ambientes húmedos. (material) | 0.012 | 3075.61 | 36.91 |
| op00ato010 |  | Atornillador. | 1.000 | 0.00 | 0.00 |
| op00mar010 |  | Martillo. | 1.000 | 0.00 | 0.00 |
| op00tal010 |  | Taladro. | 1.000 | 0.00 | 0.00 |
| mo008 | h | Oficial plomero. (mano de obra) | 1.833 | 12241.03 | 22437.81 |
| % | % | Herramientas | 2 % | 152827.18 | 3056.54 |
|  |  | Costes directos |  |  | 155883.72 |
