# Banda táctil antideslizante de aluminio

- Propiedad del archivo: CYPE INGENIEROS, S.A.
- Formato: FIEBDC-3/2002
- Ámbito geográfico: Argentina
- Divisa: ARS
- Costes indirectos: 3.00 %
- Gastos generales: 13.00 %
- Beneficio industrial: 6.00 %
- IVA: 21.00 %

## S Señalización y equipamiento

### ST Sistemas para pavimentos táctiles

#### STA Bandas

**STA020** m Banda táctil antideslizante de aluminio.
Banda táctil antideslizante de aluminio anodizado, de 30 mm de ancho y 3 mm de altura, de color negro, fijada con adhesivo de poliuretano sobre el pavimento, mediante el uso de una plantilla.
Incluye: Replanteo y fijación de la plantilla al pavimento. Fijación de la banda táctil al pavimento.
Criterio de cómputo de proyecto: Longitud medida a ejes, según documentación gráfica de Proyecto.
Criterio de cómputo de obra: Se medirá, a ejes, la longitud realmente ejecutada según especificaciones de Proyecto.

| Código | Ud | Descripción | Rendimiento | Precio | Importe |
|---|---|---|---|---|---|
| mt47pta010b | m | Banda táctil antideslizante de aluminio anodizado, de 30 mm de ancho y 3 mm de altura, de color negro, para fijar con adhesivo sobre el pavimento. (material) | 1.050 | 171.30 | 179.87 |
| mt47adc110a | kg | Adhesivo especial de poliuretano bicomponente. (material) | 0.240 | 57.37 | 13.77 |
| mt47pta020 | m² | Plantilla reutilizable para montaje de pavimentos táctiles. (material) | 0.005 | 1652.24 | 8.26 |
| mt27wav030 | m | Cinta de papel de 5 cm de ancho. (material) | 0.100 | 0.89 | 0.09 |
| mo080 | h | Medio oficial montador. (mano de obra) | 0.058 | 8905.02 | 516.49 |
| % | % | Herramientas | 2 % | 718.48 | 14.37 |
|  |  | Costes directos |  |  | 732.85 |
