# Banco de madera para vestuario

- Propiedad del archivo: CYPE INGENIEROS, S.A.
- Formato: FIEBDC-3/2002
- Ámbito geográfico: Argentina
- Divisa: ARS
- Costes indirectos: 3.00 %
- Gastos generales: 13.00 %
- Beneficio industrial: 6.00 %
- IVA: 21.00 %

## S Señalización y equipamiento

### SV Vestuarios

#### SVB Bancos

**SVB010** Ud Banco de madera para vestuario.
Banco mural para vestuario, de 1000 mm de longitud, 380 mm de profundidad y 390 mm de altura, formado por asiento de tres tablas de madera barnizada de pino de Flandes, de 90x20 mm de sección, fijado a una estructura tubular de acero, de 35x35 mm de sección, pintada con resina de epoxi/poliéster color blanco. Incluso accesorios de montaje y elementos de anclaje a paramento vertical. Totalmente montado.
Incluye: Replanteo. Montaje y fijación del banco.
Criterio de cómputo de proyecto: Número de unidades previstas, según documentación gráfica de Proyecto.
Criterio de cómputo de obra: Se medirá el número de unidades realmente colocadas según especificaciones de Proyecto.

| Código | Ud | Descripción | Rendimiento | Precio | Importe |
|---|---|---|---|---|---|
| mt45bvg020a | Ud | Banco mural para vestuario, de 1000 mm de longitud, 380 mm de profundidad y 390 mm de altura, formado por asiento de tres tablas de madera barnizada de pino de Flandes, de 90x20 mm de sección, fijado a una estructura tubular de acero, de 35x35 mm de sección, pintada con resina de epoxi/poliéster color blanco, incluso accesorios de montaje y elementos de anclaje a paramento vertical. (material) | 1.000 | 810.07 | 810.07 |
| op00ato010 |  | Atornillador. | 1.000 | 0.00 | 0.00 |
| op00tal010 |  | Taladro. | 1.000 | 0.00 | 0.00 |
| mo011 | h | Oficial montador. (mano de obra) | 0.183 | 12241.03 | 2240.11 |
| mo080 | h | Medio oficial montador. (mano de obra) | 0.183 | 8905.02 | 1629.62 |
| % | % | Herramientas | 2 % | 4679.80 | 93.60 |
|  |  | Costes directos |  |  | 4773.40 |
