# Electrobomba sumergible

- Propiedad del archivo: CYPE INGENIEROS, S.A.
- Formato: FIEBDC-3/2002
- Ámbito geográfico: Argentina
- Divisa: ARS
- Costes indirectos: 3.00 %
- Gastos generales: 13.00 %
- Beneficio industrial: 6.00 %
- IVA: 21.00 %

## U Urbanización interior del lote

### UA Alcantarillado

#### UAB Bombas de achique

**UAB005** Ud Electrobomba sumergible.
Conjunto de dos bombas iguales, una de ellas de reserva, siendo cada una de ellas una electrobomba sumergible, para achique de aguas limpias o ligeramente cargadas, construida en hierro fundido, con una potencia de 1,1 kW, para una altura máxima de inmersión de 20 m, temperatura máxima del líquido conducido 40°C, tamaño máximo de paso de sólidos 6 mm, con cuerpo de impulsión, impulsor, carcasa y tapa del motor de hierro fundido GG25, eje del motor de acero inoxidable AISI 420, cierre mecánico de carburo de silicio/silicio, motor asíncrono de 2 polos, eficiencia IE3, aislamiento clase H, para alimentación monofásica a 230 V y 50 Hz de frecuencia, protección IP68, cable de conexión y tablero eléctrico con doble condensador e interruptor automático magnetotérmico, kit de descenso y anclaje automático. Incluso accesorios, uniones y piezas especiales para la instalación de las electrobombas.
Incluye: Replanteo. Colocación de las bombas. Colocación y fijación de cañerías y accesorios.
Criterio de cómputo de proyecto: Número de unidades previstas, según documentación gráfica de Proyecto.
Criterio de cómputo de obra: Se medirá el número de unidades realmente ejecutadas según especificaciones de Proyecto.

| Código | Ud | Descripción | Rendimiento | Precio | Importe |
|---|---|---|---|---|---|
| mt36bse150aaa | Ud | Electrobomba sumergible, para achique de aguas limpias o ligeramente cargadas, construida en hierro fundido, con una potencia de 1,1 kW, para una altura máxima de inmersión de 20 m, temperatura máxima del líquido conducido 40°C, tamaño máximo de paso de sólidos 6 mm, con cuerpo de impulsión, impulsor, carcasa y tapa del motor de hierro fundido GG25, eje del motor de acero inoxidable AISI 420, cierre mecánico de carburo de silicio/silicio, motor asíncrono de 2 polos, eficiencia IE3, aislamiento clase H, para alimentación monofásica a 230 V y 50 Hz de frecuencia, protección IP68, cable de conexión y tablero eléctrico con doble condensador e interruptor automático magnetotérmico. (material) | 2.000 | 18584.04 | 37168.08 |
| mt36bse007a | Ud | Kit de descenso y anclaje automático para electrobomba sumergible, de hierro fundido. (material) | 2.000 | 3496.12 | 6992.24 |
| mt36bse006a | Ud | Regulador de nivel para aguas limpias, con cable de 3 m. (material) | 2.000 | 265.78 | 531.56 |
| mt36bom020 | Ud | Accesorios para instalación de bomba sumergible portátil, para achique de aguas, instalada en cámara de inspección enterrada y conexión a la red de evacuación. (material) | 2.000 | 267.44 | 534.88 |
| mt36bom060a | Ud | Instalación de bomba sumergible portátil, para achique de aguas, en cámara de inspección enterrada y conexión a la red eléctrica. (material) | 2.000 | 178.69 | 357.38 |
| mo008 | h | Oficial plomero. (mano de obra) | 1.863 | 12241.03 | 22805.04 |
| mo107 | h | Medio oficial plomero. (mano de obra) | 1.863 | 8888.07 | 16558.47 |
| mo003 | h | Oficial electricista. (mano de obra) | 3.120 | 12241.03 | 38192.01 |
| % | % | Herramientas | 2 % | 123139.66 | 2462.79 |
|  |  | Costes directos |  |  | 125602.45 |
