# Revoque de paramento vertical

- Propiedad del archivo: CYPE INGENIEROS, S.A.
- Formato: FIEBDC-3/2002
- Ámbito geográfico: Argentina
- Divisa: ARS
- Costes indirectos: 3.00 %
- Gastos generales: 13.00 %
- Beneficio industrial: 6.00 %
- IVA: 21.00 %

## U Urbanización interior del lote

### UD Pistas deportivas

#### UDV Revestimientos

**UDV015** m² Revoque de paramento vertical.
Formación de revestimiento continuo de mortero de cemento, confeccionado en obra, con aditivo hidrófugo, dosificación 1:4, reglado cada 2 m, de 20 mm de espesor, aplicado sobre un revoque previo de 2 a 4 mm de espesor con un mortero de cemento (no incluido en este precio) del paramento vertical exterior de pista de pádel, acabado bruñido con cemento CEM II/A-P 32,5 mediante pasadas de llana hasta conseguir una superficie lisa. Incluso limpieza de la superficie soporte, malla de refuerzo, formación de rincones, aristas, remates, elementos especiales y andamiajes.
Incluye: Limpieza de la superficie soporte. Humectación del paramento a revestir, eliminando rebabas de mortero, polvo, etc. Formación de capa previa de agarre. Formación con mortero de rincones y aristas. Colocación de reglones verticales en los extremos y aristas del paramento. Tendido de un hilo entre los reglones. Colocación de tientos y formación de fajas para reglado. Extendido de la pasta entre las fajas para reglado. Alisado del paramento pasando una regla sobre las fajas. Acabado de la superficie. Curado del mortero.
Criterio de cómputo de proyecto: Superficie medida según documentación gráfica de Proyecto.
Criterio de cómputo de obra: Se medirá la superficie realmente ejecutada según especificaciones de Proyecto.

| Código | Ud | Descripción | Rendimiento | Precio | Importe |
|---|---|---|---|---|---|
| mt09var010a | m² | Malla para armar morteros. (material) | 1.100 | 9.02 | 9.92 |
| mt08aaa010a | m³ | Agua. (material) | 0.006 | 19.03 | 0.11 |
| mt01arg005a | t | Arena de cantera, para mortero preparado en obra. (material) | 0.030 | 221.35 | 6.64 |
| mt08cem000g | kg | Cemento gris en sacos. (material) | 7.600 | 3.65 | 27.74 |
| mt08adt010 | kg | Aditivo hidrófugo para impermeabilización de morteros u hormigones. (material) | 0.152 | 15.21 | 2.31 |
| mt08cem020a | kg | Cemento Portland CEM II/A-P 32,5 R, en sacos. (material) | 4.000 | 1.14 | 4.56 |
| mq06hor010 | h | Hormigonera eléctrica con una capacidad de amasado de 160 l. (maquinaria) | 0.016 | 886.15 | 14.18 |
| mo041 | h | Oficial albañil especializado en trabajos de mampostería de obra civil. (mano de obra) | 0.479 | 11912.66 | 5706.16 |
| mo087 | h | Medio oficial albañil especializado en trabajos de mampostería de obra civil. (mano de obra) | 0.431 | 8905.02 | 3838.06 |
| % | % | Herramientas | 2 % | 9609.68 | 192.19 |
|  |  | Costes directos |  |  | 9801.87 |
