# Cesto papelero metálico

- Propiedad del archivo: CYPE INGENIEROS, S.A.
- Formato: FIEBDC-3/2002
- Ámbito geográfico: Argentina
- Divisa: ARS
- Costes indirectos: 3.00 %
- Gastos generales: 13.00 %
- Beneficio industrial: 6.00 %
- IVA: 21.00 %

## U Urbanización interior del lote

### UM Equipamiento urbano

#### UME Cestos papeleros

**UME010** Ud Cesto papelero metálico.
Cesto papelero de acero electrocincado, con soporte vertical, de tipo basculante con llave, boca circular, de 90 litros de capacidad, de chapa perforada de 1 mm de espesor pintada con pintura de poliéster color, dimensiones totales 840x520x460, con tarugos de expansión de acero, tornillos especiales y pasta química a una base de hormigón H-20, clase de exposición ambiental A1, tamaño máximo del agregado 19,0 mm, consistencia plástica. Incluso excavación y colado de la base de apoyo.
Incluye: Replanteo de alineaciones y niveles. Excavación. Ejecución de la base de hormigón. Colocación y fijación de las piezas.
Criterio de cómputo de proyecto: Número de unidades previstas, según documentación gráfica de Proyecto.
Criterio de cómputo de obra: Se medirá el número de unidades realmente ejecutadas según especificaciones de Proyecto.

| Código | Ud | Descripción | Rendimiento | Precio | Importe |
|---|---|---|---|---|---|
| mt52mug400n | Ud | Cesto papelero de acero electrocincado, con soporte vertical, de tipo basculante con llave, boca circular, de 90 litros de capacidad, de chapa perforada de 1 mm de espesor pintada con pintura de poliéster color, dimensiones totales 840x520x460. (material) | 1.000 | 2957.20 | 2957.20 |
| mt52mug200d | Ud | Repercusión, en la colocación de cesto papelero, de elementos de fijación sobre hormigón: tarugos de expansión de acero, tornillos especiales y pasta química. (material) | 1.000 | 72.31 | 72.31 |
| mt10hmf080Ff | m³ | Hormigón masivo H-20, clase de exposición ambiental A1, tamaño máximo del agregado 19 mm, consistencia plástica, elaborado, según CIRSOC 201 2005. (material) | 0.100 | 2409.07 | 240.91 |
| op00tal010 |  | Taladro. | 1.000 | 0.00 | 0.00 |
| op00ato010 |  | Atornillador. | 1.000 | 0.00 | 0.00 |
| au00auh040 |  | Vibrador de hormigón, eléctrico. | 1.000 | 0.00 | 0.00 |
| mo041 | h | Oficial albañil especializado en trabajos de mampostería de obra civil. (mano de obra) | 0.311 | 11912.66 | 3704.84 |
| mo087 | h | Medio oficial albañil especializado en trabajos de mampostería de obra civil. (mano de obra) | 0.622 | 8905.02 | 5538.92 |
| % | % | Herramientas | 2 % | 12514.18 | 250.28 |
|  |  | Costes directos |  |  | 12764.46 |
