# Tablero eléctrico

- Propiedad del archivo: CYPE INGENIEROS, S.A.
- Formato: FIEBDC-3/2002
- Ámbito geográfico: Argentina
- Divisa: ARS
- Costes indirectos: 3.00 %
- Gastos generales: 13.00 %
- Beneficio industrial: 6.00 %
- IVA: 21.00 %

## U Urbanización interior del lote

### UP Piletas

#### UPC Equipos de control y cloración

**UPC020** Ud Tablero eléctrico.
Tablero eléctrico de mando y protección para pileta de 8x4x1,5 m (volumen 48 m³), con caja estanca, diferencial de alta sensibilidad, arrancador, relé térmico de protección de motor, selectores, reloj programador manual-automático, pilotos de señalización marcha-dentención y fusibles de protección, todo ello cableado y montado interiormente y unido a motor bajo caño de acero.
Incluye: Colocación de la caja para el cuadro. Montaje de los componentes.
Criterio de cómputo de proyecto: Número de unidades previstas, según documentación gráfica de Proyecto.
Criterio de cómputo de obra: Se medirá el número de unidades realmente ejecutadas según especificaciones de Proyecto.

| Código | Ud | Descripción | Rendimiento | Precio | Importe |
|---|---|---|---|---|---|
| mt47pec050a | Ud | Tablero eléctrico de mando y protección para pileta de 8x4x1,5 m (volumen 48 m³) con las protecciones necesarias para alimentar a todos los equipos eléctricos y conexión de tierra. (material) | 1.000 | 6666.60 | 6666.60 |
| mo003 | h | Oficial electricista. (mano de obra) | 2.182 | 34893.33 | 76137.25 |
| mo102 | h | Medio oficial electricista. (mano de obra) | 2.182 | 25332.66 | 55275.86 |
| % | % | Herramientas | 2 % | 138079.71 | 2761.59 |
|  |  | Costes directos |  |  | 140841.30 |
