# Hormigón proyectado, para vaso de pileta

- Propiedad del archivo: CYPE INGENIEROS, S.A.
- Formato: FIEBDC-3/2002
- Ámbito geográfico: Argentina
- Divisa: ARS
- Costes indirectos: 3.00 %
- Gastos generales: 13.00 %
- Beneficio industrial: 6.00 %
- IVA: 21.00 %

## U Urbanización interior del lote

### UP Piletas

#### UPG Vasos, ménsulas y escaleras

**UPG010** m² Hormigón proyectado, para vaso de pileta.
Hormigón H-35, clase de exposición ambiental CL+C1, tamaño máximo del agregado 19,0 mm, consistencia fluida, proyectado por vía húmeda para formación de paramento horizontal de vaso de pileta, de 15 cm de espesor, con doble malla soldada Q 55 250x250 mm de acero AM 500 N, y armadura de refuerzo de acero ADN 420, cuantía 4 kg/m³, sin juntas de dilatación. Incluso alambre de atar y separadores.
Incluye: Preparación de la superficie soporte. Colocación de la malla soldada. Colocación de la armadura de refuerzo. Proyección del hormigón en capas sucesivas.
Criterio de cómputo de proyecto: Superficie medida según documentación gráfica de Proyecto.
Criterio de cómputo de obra: Se medirá la superficie realmente ejecutada según especificaciones de Proyecto.

| Código | Ud | Descripción | Rendimiento | Precio | Importe |
|---|---|---|---|---|---|
| mt07ame080bbd | m² | Malla soldada Q 55 separación 250x250 mm, con alambres longitudinales de 4,2 mm de diámetro y alambres transversales de 4,2 mm de diámetro, acero AM 500 N, según IRAM-IAS U 500-06. (material) | 2.200 | 31.99 | 70.38 |
| mt07aco090b | kg | Acero en barras nervuradas, ADN 420, de varios diámetros, según IRAM-IAS U 500-528. (material) | 4.200 | 34.16 | 143.47 |
| mt08var050 | kg | Alambre galvanizado para atar, de 1,30 mm de diámetro. (material) | 0.048 | 19.03 | 0.91 |
| mt07aco020d | Ud | Separador homologado para muros. (material) | 4.000 | 0.79 | 3.16 |
| mt10hes200b | m³ | Hormigón para proyectar, H-35, clase de exposición ambiental CL+C1, tamaño máximo del agregado 19,0 mm, consistencia fluida, con una dosificación de cemento de 400 kg/m³, elaborado. (material) | 0.155 | 1354.41 | 209.93 |
| mq06gun010 | h | Equipo para proyectar hormigón de hormigón por vía húmeda 33 kW. (maquinaria) | 0.811 | 3734.06 | 3028.32 |
| mo043 | h | Oficial armador de hierro. (mano de obra) | 0.093 | 12397.13 | 1152.93 |
| mo090 | h | Medio oficial armador de hierro. (mano de obra) | 0.098 | 9260.87 | 907.57 |
| mo041 | h | Oficial albañil especializado en trabajos de mampostería de obra civil. (mano de obra) | 0.626 | 11912.66 | 7457.33 |
| mo087 | h | Medio oficial albañil especializado en trabajos de mampostería de obra civil. (mano de obra) | 0.265 | 8905.02 | 2359.83 |
| % | % | Herramientas | 3 % | 15333.83 | 460.01 |
|  |  | Costes directos |  |  | 15793.84 |
