# Ménsula de hormigón proyectado para borde de pileta con skimmer

- Propiedad del archivo: CYPE INGENIEROS, S.A.
- Formato: FIEBDC-3/2002
- Ámbito geográfico: Argentina
- Divisa: ARS
- Costes indirectos: 3.00 %
- Gastos generales: 13.00 %
- Beneficio industrial: 6.00 %
- IVA: 21.00 %

## U Urbanización interior del lote

### UP Piletas

#### UPG Vasos, ménsulas y escaleras

**UPG030** m³ Ménsula de hormigón proyectado para borde de pileta con skimmer.
Ménsula de hormigón proyectado para borde de pileta con skimmer, realizada con hormigón H-35, clase de exposición ambiental CL+C1, tamaño máximo del agregado 19,0 mm, consistencia fluida, proyectado por vía húmeda, y acero ADN 420, con una cuantía aproximada de 10 kg/m³; encofrado perdido formado por tableros cerámicos huecos machihembrados, para revestir, 50x20x3 cm, con las testas rectas, y ladrillos cerámicos huecos dobles, para revestir, 24x11,5x9 cm, con juntas de 10 mm de espesor, asentados con mortero de cemento confeccionado en obra, con 250 kg/m³ de cemento, color gris, dosificación 1:6, suministrado en sacos. Incluso alambre de atar y separadores.
Criterio de valoración económica: El precio incluye el corte, doblado y armado del acero en el obrador y el montaje en el lugar definitivo de su colocación en obra, pero no incluye las cañerías de desagüe, los skimmers, las boquillas de impulsión ni la toma del limpiafondos.
Incluye: Preparación de la superficie de apoyo. Preparación del mortero. Colocación de los tableros. Asiento de la primera hilada de ladrillos sobre capa de mortero. Colocación y aplomado de miras de referencia. Tendido de hilos entre miras. Colocación de los ladrillos por hiladas a nivel. Colocación de las armaduras con separadores homologados. Proyección del hormigón en capas sucesivas. Curado del hormigón.
Criterio de cómputo de proyecto: Volumen medido sobre las secciones teóricas de la excavación, según documentación gráfica de Proyecto.
Criterio de cómputo de obra: Se medirá el volumen teórico ejecutado según especificaciones de Proyecto, sin incluir los incrementos por excesos de excavación no autorizados.

| Código | Ud | Descripción | Rendimiento | Precio | Importe |
|---|---|---|---|---|---|
| mt04lvg020a | Ud | Tablero cerámico hueco machihembrado, para revestir, 50x20x3 cm, con las testas rectas. (material) | 16.667 | 9.62 | 160.34 |
| mt04lvc010c | Ud | Ladrillo cerámico hueco doble, para revestir, 24x11,5x9 cm, densidad 780 kg/m³. (material) | 72.464 | 4.51 | 326.81 |
| mt08aaa010a | m³ | Agua. (material) | 0.004 | 25.22 | 0.10 |
| mt01arg005a | t | Arena de cantera, para mortero preparado en obra. (material) | 0.019 | 283.70 | 5.39 |
| mt08cem000g | kg | Cemento gris en sacos. (material) | 2.911 | 4.84 | 14.09 |
| mt07aco020a | Ud | Separador homologado para fundaciones. (material) | 10.000 | 2.52 | 25.20 |
| mt07aco090b | kg | Acero en barras nervuradas, ADN 420, de varios diámetros, según IRAM-IAS U 500-528. (material) | 10.500 | 45.28 | 475.44 |
| mt08var050 | kg | Alambre galvanizado para atar, de 1,30 mm de diámetro. (material) | 0.120 | 25.22 | 3.03 |
| mt10hes200b | m³ | Hormigón para proyectar, H-35, clase de exposición ambiental CL+C1, tamaño máximo del agregado 19,0 mm, consistencia fluida, con una dosificación de cemento de 400 kg/m³, elaborado. (material) | 1.050 | 1798.75 | 1888.69 |
| mq06hor010 | h | Hormigonera eléctrica con una capacidad de amasado de 160 l. (maquinaria) | 0.009 | 2426.58 | 21.84 |
| mq06gun010 | h | Equipo para proyectar hormigón de hormigón por vía húmeda 33 kW. (maquinaria) | 0.038 | 24617.44 | 935.46 |
| op00amo010 |  | Amoladora o radial. | 1.000 | 0.00 | 0.00 |
| mo041 | h | Oficial albañil especializado en trabajos de mampostería de obra civil. (mano de obra) | 0.060 | 32526.94 | 1951.62 |
| mo087 | h | Medio oficial albañil especializado en trabajos de mampostería de obra civil. (mano de obra) | 0.170 | 24314.72 | 4133.50 |
| mo043 | h | Oficial armador de hierro. (mano de obra) | 0.097 | 33849.77 | 3283.43 |
| mo090 | h | Medio oficial armador de hierro. (mano de obra) | 0.109 | 25286.39 | 2756.22 |
| % | % | Herramientas | 2 % | 15981.16 | 319.62 |
|  |  | Costes directos |  |  | 16300.78 |
