# Sumidero

- Propiedad del archivo: CYPE INGENIEROS, S.A.
- Formato: FIEBDC-3/2002
- Ámbito geográfico: Argentina
- Divisa: ARS
- Costes indirectos: 3.00 %
- Gastos generales: 13.00 %
- Beneficio industrial: 6.00 %
- IVA: 21.00 %

## U Urbanización interior del lote

### UP Piletas

#### UPM Complementos para vaso de pileta

**UPM020** Ud Sumidero.
Sumidero circular de pileta, de resinas termoplásticas de ABS, de 200 mm de diámetro, color blanco, de salida vertical de 40 mm de diámetro y horizontal de 50 mm de diámetro, con rejilla plana de resinas termoplásticas de ABS.
Incluye: Montaje, conexionado y comprobación de su correcto funcionamiento.
Criterio de cómputo de proyecto: Número de unidades previstas, según documentación gráfica de Proyecto.
Criterio de cómputo de obra: Se medirá el número de unidades realmente ejecutadas según especificaciones de Proyecto.

| Código | Ud | Descripción | Rendimiento | Precio | Importe |
|---|---|---|---|---|---|
| mt47ped050a | Ud | Sumidero circular de pileta, de resinas termoplásticas de ABS, de 200 mm de diámetro, color blanco, de salida vertical de 40 mm de diámetro y horizontal de 50 mm de diámetro, con rejilla plana de resinas termoplásticas de ABS. (material) | 1.000 | 516.33 | 516.33 |
| mo008 | h | Oficial plomero. (mano de obra) | 0.606 | 33423.53 | 20254.66 |
| mo107 | h | Medio oficial plomero. (mano de obra) | 0.606 | 24268.44 | 14706.67 |
| % | % | Herramientas | 2 % | 35477.66 | 709.55 |
|  |  | Costes directos |  |  | 36187.21 |
