# Borde de pileta

- Propiedad del archivo: CYPE INGENIEROS, S.A.
- Formato: FIEBDC-3/2002
- Ámbito geográfico: Argentina
- Divisa: ARS
- Costes indirectos: 3.00 %
- Gastos generales: 13.00 %
- Beneficio industrial: 6.00 %
- IVA: 21.00 %

## U Urbanización interior del lote

### UP Piletas

#### UPR Remates prefabricados

**UPR010** m Borde de pileta.
Formación de borde de pileta con piezas prefabricadas de hormigón, antideslizantes, de 40x100 cm, color blanco, acabado cepillado, asentado con mortero de cemento, confeccionado en obra, dosificación 1:6. Incluso tratamiento de juntas, montaje, colocación y recibido.
Incluye: Replanteo de las piezas. Colocación con mortero de las piezas alineadas, con una ligera pendiente hacia el exterior. Relleno de juntas y limpieza de las piezas.
Criterio de cómputo de proyecto: Longitud medida según documentación gráfica de Proyecto.
Criterio de cómputo de obra: Se medirá la longitud realmente ejecutada según especificaciones de Proyecto.

| Código | Ud | Descripción | Rendimiento | Precio | Importe |
|---|---|---|---|---|---|
| mt47prp050a | m | Piezas prefabricadas de hormigón, antideslizantes, de 40x100 cm, color blanco, acabado cepillado, para borde de pileta. (material) | 1.050 | 888.92 | 933.37 |
| mt08aaa010a | m³ | Agua. (material) | 0.006 | 25.22 | 0.15 |
| mt01arg005a | t | Arena de cantera, para mortero preparado en obra. (material) | 0.024 | 283.70 | 6.81 |
| mt08cem000g | kg | Cemento gris en sacos. (material) | 3.750 | 4.84 | 18.15 |
| mt09moe030 | m³ | Mortero especial extrafino. (material) | 0.001 | 2076.25 | 2.08 |
| mq06hor010 | h | Hormigonera eléctrica con una capacidad de amasado de 160 l. (maquinaria) | 0.012 | 2426.58 | 29.12 |
| mo041 | h | Oficial albañil especializado en trabajos de mampostería de obra civil. (mano de obra) | 0.267 | 32526.94 | 8684.69 |
| mo087 | h | Medio oficial albañil especializado en trabajos de mampostería de obra civil. (mano de obra) | 0.279 | 24314.72 | 6783.81 |
| % | % | Herramientas | 2 % | 16458.18 | 329.16 |
|  |  | Costes directos |  |  | 16787.34 |
