# Depósito de almacenamiento de aguas residuales

- Propiedad del archivo: CYPE INGENIEROS, S.A.
- Formato: FIEBDC-3/2002
- Ámbito geográfico: Argentina
- Divisa: ARS
- Costes indirectos: 3.00 %
- Gastos generales: 13.00 %
- Beneficio industrial: 6.00 %
- IVA: 21.00 %

## U Urbanización interior del lote

### US Depuración de aguas residuales domésticas

#### USR Depósitos de almacenamiento de aguas residuales

**USR010** Ud Depósito de almacenamiento de aguas residuales.
Depósito de almacenamiento de aguas residuales de polietileno de alta densidad (PEAD/HDPE), de 10000 litros, con entrada de 650 mm de diámetro con tapa, boca de entrada y boca de salida de 160 mm de diámetro.
Incluye: Replanteo. Colocación. Conexionado y comprobación de su correcto funcionamiento.
Criterio de cómputo de proyecto: Número de unidades previstas, según documentación gráfica de Proyecto.
Criterio de cómputo de obra: Se medirá el número de unidades realmente ejecutadas según especificaciones de Proyecto.

| Código | Ud | Descripción | Rendimiento | Precio | Importe |
|---|---|---|---|---|---|
| mt46fdg010d | Ud | Depósito de almacenamiento de aguas residuales de polietileno de alta densidad (PEAD/HDPE), de 10000 litros, con entrada de 650 mm de diámetro con tapa, boca de entrada y boca de salida de 160 mm de diámetro. (material) | 1.000 | 55254.69 | 55254.69 |
| mo008 | h | Oficial plomero. (mano de obra) | 3.529 | 12241.03 | 43198.59 |
| mo107 | h | Medio oficial plomero. (mano de obra) | 3.529 | 8888.07 | 31366.00 |
| % | % | Herramientas | 2 % | 129819.28 | 2596.39 |
|  |  | Costes directos |  |  | 132415.67 |
