# Barrera acústica con paneles metálicos de sectorización

- Propiedad del archivo: CYPE INGENIEROS, S.A.
- Formato: FIEBDC-3/2002
- Ámbito geográfico: Argentina
- Divisa: ARS
- Costes indirectos: 3.00 %
- Gastos generales: 13.00 %
- Beneficio industrial: 6.00 %
- IVA: 21.00 %

## U Urbanización interior del lote

### UT Protecciones y señalización

#### UTP Barreras acústicas

**UTP005** m² Barrera acústica con paneles metálicos de sectorización.
Barrera acústica de 3 m de altura, 3 m de separación entre columnas, prevista para soportar hasta 240 kg/m² de sobrecarga máxima debida a la acción del viento, realizada con paneles machihembrados de sectorización de acero galvanizado, de 80 mm de espesor y 1150 mm de ancho, formados por cara exterior de chapa microgrecada acabado prelacado, con resistencia media a la corrosión y con resistencia baja a los rayos UV, de 0,5 mm de espesor, alma aislante de lana de roca de densidad media 120 kg/m³ y cara interior de chapa nervada acabado prelacado, de 0,5 mm de espesor, con perforaciones, Euroclase A2-s1, d0 de reacción al fuego, instalados por encaje y deslizamiento sobre columnas de perfil laminado en caliente, soldados a placas de anclaje con pernos, fijadas a zapatas de fundación.
Criterio de valoración económica: El precio no incluye la fundación, las columnas ni los remates.
Incluye: Instalación de los paneles por encaje y deslizamiento sobre las columnas ya nivelados.
Criterio de cómputo de proyecto: Superficie medida en proyección vertical, según documentación gráfica de Proyecto.
Criterio de cómputo de obra: Se medirá, en proyección vertical, la superficie realmente ejecutada según especificaciones de Proyecto.

| Código | Ud | Descripción | Rendimiento | Precio | Importe |
|---|---|---|---|---|---|
| mt12ppa030d | m² | Panel machihembrado de sectorización de acero galvanizado, de 80 mm de espesor y 1150 mm de ancho, formado por cara exterior de chapa microgrecada acabado prelacado, con resistencia media a la corrosión y con resistencia baja a los rayos UV, de 0,5 mm de espesor, alma aislante de lana de roca de densidad media 120 kg/m³ y cara interior de chapa nervada acabado prelacado, de 0,5 mm de espesor, con perforaciones, Euroclase A2-s1, d0 de reacción al fuego, índice de absorción sonora mayor de 11 db, índice de aislamiento acústico a ruido aéreo mayor de 24 db. (material) | 1.000 | 552.32 | 552.32 |
| mo041 | h | Oficial albañil especializado en trabajos de mampostería de obra civil. (mano de obra) | 0.124 | 11912.66 | 1477.17 |
| mo087 | h | Medio oficial albañil especializado en trabajos de mampostería de obra civil. (mano de obra) | 0.124 | 8905.02 | 1104.22 |
| % | % | Herramientas | 2 % | 3133.71 | 62.67 |
|  |  | Costes directos |  |  | 3196.38 |
