# Acondicionamiento de vereda

- Propiedad del archivo: CYPE INGENIEROS, S.A.
- Formato: FIEBDC-3/2002
- Ámbito geográfico: Argentina
- Divisa: ARS
- Costes indirectos: 3.00 %
- Gastos generales: 13.00 %
- Beneficio industrial: 6.00 %
- IVA: 21.00 %

## U Urbanización interior del lote

### UX Veredas y pavimentos

#### UXO Veredas

**UXO005** m² Acondicionamiento de vereda.
Acondicionamiento con medios mecánicos de vereda existente mediante la formación de una capa uniforme de arena caliza de 10 cm de espesor. Incluso tapado de baches y apisonado individual, rasanteo, extendido, humectación, compactado y limpieza.
Incluye: Carga y transporte a pie de tajo del material de relleno y regado del mismo. Extendido del material de relleno en capas de grosor uniforme. Perfilado de bordes. Riego de la capa. Apisonado mediante rodillo vibrador. Nivelación.
Criterio de cómputo de proyecto: Superficie medida en proyección horizontal, según documentación gráfica de Proyecto.
Criterio de cómputo de obra: Se medirá, en proyección horizontal, la superficie realmente ejecutada según especificaciones de Proyecto.

| Código | Ud | Descripción | Rendimiento | Precio | Importe |
|---|---|---|---|---|---|
| mt01arp040a | m³ | Arena caliza seleccionada de machaqueo, color, con granulometría de 0 a 5 mm de diámetro. (material) | 0.120 | 289.60 | 34.75 |
| mq01mot010a | h | Motoniveladora de 141 kW. (maquinaria) | 0.009 | 19498.82 | 175.49 |
| mq02cia020j | h | Camión cisterna, de 8 m³ de capacidad. (maquinaria) | 0.003 | 30540.10 | 91.62 |
| mq02rot030a | h | Compactador tándem autopropulsado, de 63 kW, de 8,75 t, ancho de trabajo 168 cm. (maquinaria) | 0.007 | 11259.71 | 78.82 |
| mo087 | h | Medio oficial albañil especializado en trabajos de mampostería de obra civil. (mano de obra) | 0.012 | 8905.02 | 106.86 |
| % | % | Herramientas | 2 % | 487.54 | 9.75 |
|  |  | Costes directos |  |  | 497.29 |
