# Ensayo físico-químico de probetas de hormigón endurecido

- Propiedad del archivo: CYPE INGENIEROS, S.A.
- Formato: FIEBDC-3/2002
- Ámbito geográfico: Argentina
- Divisa: ARS
- Costes indirectos: 3.00 %
- Gastos generales: 13.00 %
- Beneficio industrial: 6.00 %
- IVA: 21.00 %

## X Control de calidad y ensayos

### XE Estructuras de hormigón

#### XEI Ensayos informativos

**XEI080** Ud Ensayo físico-químico de probetas de hormigón endurecido.
Ensayo físico-químico a realizar en laboratorio acreditado en el área técnica correspondiente, sobre probetas de hormigón endurecido, tomadas en obra, para la determinación de las siguientes características: presencia de cemento aluminoso; profundidad de carbonatación; contenido de cemento, composición ponderal y relación agua/cemento. Incluso desplazamiento a obra.
Incluye: Desplazamiento a obra. Toma de muestras. Realización de ensayos.
Criterio de cómputo de proyecto: Ensayo a realizar, según documentación del Plan de control de calidad.

| Código | Ud | Descripción | Rendimiento | Precio | Importe |
|---|---|---|---|---|---|
| mt49des010 | Ud | Repercusión de desplazamiento a obra para la toma de muestras. (material) | 1.000 | 9.39 | 9.39 |
| mt49hoe020 | Ud | Toma en obra de muestras de hormigón endurecido, cuyo peso no exceda de 50 kg. (material) | 1.000 | 406.06 | 406.06 |
| mt49hoe050 | Ud | Ensayo cualitativo para determinar la presencia de cemento aluminoso en una muestra de hormigón endurecido. (material) | 1.000 | 1557.78 | 1557.78 |
| mt49hoe060 | Ud | Ensayo para determinar la profundidad de carbonatación de una muestra de hormigón endurecido. (material) | 1.000 | 394.27 | 394.27 |
| mt49hoe090 | Ud | Ensayo para determinar el contenido de cemento de una muestra de hormigón endurecido, determinando la composición ponderal y la relación agua/cemento. (material) | 1.000 | 4715.97 | 4715.97 |
| % | % | Herramientas | 2 % | 7083.47 | 141.67 |
|  |  | Costes directos |  |  | 7225.14 |
