# Vallado provisional de solar con malla soldada

- Propiedad del archivo: CYPE INGENIEROS, S.A.
- Formato: FIEBDC-3/2002
- Ámbito geográfico: Argentina
- Divisa: ARS
- Costes indirectos: 3.00 %
- Gastos generales: 13.00 %
- Beneficio industrial: 6.00 %
- IVA: 21.00 %

## Y Seguridad y salud

### YC Sistemas de protección colectiva

#### YCR Vallado provisional de solar

**YCR010** m Vallado provisional de solar con malla soldada.
Vallado provisional de solar, de 2,2 m de altura, compuesto por malla soldada Q 126 100x100 mm de acero AM 500 N, sujeta mediante puntas planas de acero a rollizos de madera, de 10 a 12 cm de diámetro y 3,2 m de longitud, hincados en el terreno cada 2,5 m, amortizables en 5 usos.
Criterio de cómputo de proyecto: Longitud medida según Estudio o Estudio Básico de Seguridad y Salud.
Criterio de cómputo de obra: Se medirá la longitud realmente montada según especificaciones de Estudio o Estudio Básico de Seguridad y Salud.

| Código | Ud | Descripción | Rendimiento | Precio | Importe |
|---|---|---|---|---|---|
| mt07ame080afa | m² | Malla soldada Q 126 separación 100x100 mm, con alambres longitudinales de 4 mm de diámetro y alambres transversales de 4,0 mm de diámetro, acero AM 500 N, según IRAM-IAS U 500-06. (material) | 2.300 | 71.90 | 165.37 |
| mt50spv030a | m | Rollizo de madera, de 10 a 12 cm de diámetro. (material) | 0.371 | 57.34 | 21.27 |
| mt50sph020 | kg | Puntas planas de acero de 20x100 mm. (material) | 0.008 | 15.34 | 0.12 |
| mo119 | h | Oficial 1ª Seguridad y Salud. (mano de obra) | 0.125 | 11912.66 | 1489.08 |
| mo120 | h | Peón Seguridad y Salud. (mano de obra) | 0.125 | 8579.62 | 1072.45 |
| % | % | Herramientas | 2 % | 2748.29 | 54.97 |
|  |  | Costes directos |  |  | 2803.26 |
