# Toma de tierra independiente para instalación provisional de obra

- Propiedad del archivo: CYPE INGENIEROS, S.A.
- Formato: FIEBDC-3/2002
- Ámbito geográfico: Argentina
- Divisa: ARS
- Costes indirectos: 3.00 %
- Gastos generales: 13.00 %
- Beneficio industrial: 6.00 %
- IVA: 21.00 %

## Y Seguridad y salud

### YC Sistemas de protección colectiva

#### YCS Protección eléctrica

**YCS030** Ud Toma de tierra independiente para instalación provisional de obra.
Toma de tierra independiente, para instalación provisional de obra, compuesta por pica de acero cobreado de 2 m de longitud, hincada en el terreno, conectada a puente para comprobación, dentro de una cámara de inspección de polipropileno de 30x30 cm. Incluso grapa abarcón para la conexión del electrodo con la línea de enlace y aditivos para disminuir la resistividad del terreno.
Criterio de valoración económica: El precio no incluye la excavación ni el relleno del trasdós.
Criterio de cómputo de proyecto: Número de unidades previstas, según Estudio o Estudio Básico de Seguridad y Salud.
Criterio de cómputo de obra: Se medirá el número de unidades realmente ejecutadas según especificaciones de Estudio o Estudio Básico de Seguridad y Salud.

| Código | Ud | Descripción | Rendimiento | Precio | Importe |
|---|---|---|---|---|---|
| mt35tte010b | Ud | Electrodo para red de toma de tierra cobreado con 300 µm, fabricado en acero, de 15 mm de diámetro y 2 m de longitud. (material) | 1.000 | 7381.48 | 7381.48 |
| mt35ttc010b | m | Conductor de cobre desnudo, de 35 mm². (material) | 0.250 | 1152.33 | 288.08 |
| mt35tta040 | Ud | Grapa abarcón para conexión de pica. (material) | 1.000 | 410.08 | 410.08 |
| mt35tta010 | Ud | Cámara de inspección de polipropileno para toma de tierra, de 300x300 mm, con tapa de registro. (material) | 1.000 | 30346.09 | 30346.09 |
| mt35tta030 | Ud | Puente para comprobación de puesta a tierra de la instalación eléctrica. (material) | 1.000 | 18863.79 | 18863.79 |
| mt35tta060 | Ud | Saco de 5 kg de sales minerales para la mejora de la conductividad de puestas a tierra. (material) | 0.333 | 1435.29 | 477.95 |
| mt35www020 | Ud | Material auxiliar para instalaciones de toma de tierra. (material) | 1.000 | 471.59 | 471.59 |
| mo119 | h | Oficial 1ª Seguridad y Salud. (mano de obra) | 0.312 | 11912.66 | 3716.75 |
| mo120 | h | Peón Seguridad y Salud. (mano de obra) | 0.313 | 8579.62 | 2685.42 |
| % | % | Herramientas | 2 % | 64641.23 | 1292.82 |
|  |  | Costes directos |  |  | 65934.05 |
